# Leistungsbeschreibung (GAEB DA 2000 1.2, DA81)
Projekt: IMBERAL
Währung: EUR
Erstellt mit: GAEB Toolbox V2.0 G90 R200/ GAEB Toolbox V3.11 G90 R20090313, NetBAU V6.9.5.0, 24.08.2011

## Dickbeschichtung

### 1 IMBERAL

#### 1.01 IMBERAL 2K Winter 26B Teil 4

**1.01.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Bei Arbeiten unter + 5 °C nur frostfreie Produkte verwenden.

Folgende Technische Merkblätter sind zu beachten:
IMBERAL® Aquarol Winter 16D
INTRASIT® 1KFlex 54Z
®IMBERAL RSB 55Z
INTRASIT® DS2 54Z
INTRASIT® Poly-C2 54Z
INTRASIT® FSM 55Z
IMBERAL® FAB 89ZH
IMBERAL® Multidrain 89V
IMBERAL® AS Multidrain 89V
INTRASIT® FSM Winter 56Z
®HADAPLAN T2 12E
INTRASIT® RZ1 55HSP
Menge: 0,000
Voraussichtliche Abrechnungsmenge: 0,000

**1.01.020 Wandquerschnittsabdichtung gem. DIN 18195**
Die Horizontalabdichtung erfolgt in allen aufgehenden Wänden. Die Abdichtung sollte auf der Bodenplatte oder auf der ersten Steinlage verlegt werden. Als Abdichtung können Bitumen-Dachdichtungsbahnen, Bitumen-Dachbahnen bzw. Kunststoff-Dichtungsbahnen (müssen bitumenverträglich sein) eingesetzt werden
Menge: 0,000 m²
Voraussichtliche Abrechnungsmenge: 0,000

**1.01.030 Wandquerschnittsabdichtung gem. Planungsrichtlinie**
*** Grundposition ZZ 0.0
Horizontalabdichtung auf der Bodenplatte unterhalb der ersten Steinlage. Bei Außenwänden Überstand der Abdichtung ca. 10 cm nach innen, und außen fortlaufend über die Fundamentvorderkante etwa 10 cm auf die Stirnfläche führen. Der Auftrag erfolgt in 2 Arbeitsgängen. Abweichend von der DIN 18195 kommen, aufgrund der besseren Einbindung in die anzuschließenden Abdichtungslagen, 2-komp. flexible Dichtungsschlämmen zum Einsatz

Verbrauch:
INTRASIT® Poly-C1 54Z:  3,5 kg/m²
IMBERAL RSB 55Z:® 3,2 kg/m²
Menge: 0,000
Voraussichtliche Abrechnungsmenge: 0,000

**1.01.040 Bewegungsfugen im Boden**
*** Bedarfsposition ohne GB
®Bewegungsfugen in der Bodenplatte mit bitumenverträglichem Fugenabdeckband in 240 mm Breite abdichten. Den Polyestervliesrand mit IMBERAL® 2K Winter 26B aufkleben und später in die Flächen-abdichtung einbinden. In Sonderfällen (hohe Zugkräfte) kann das Band mit HADAPLAN T2 12E Bauharz aufgeklebt werden

Verbrauch:
IMBERAL® 2K Winter 26B: ca.  1 kg/lfd.M. Fugenband
IMBERAL FAB 89ZH:® 1 m/lfd.M.
Menge: 0,000 lfdm
Voraussichtliche Abrechnungsmenge: 0,000

**1.01.050 Vorbereiten des Untergrundes**
Entfernen von Staub, Schmutz, Mörtelresten, Sinterschichten u.a. haftungsvermindernden Teilen von Wandflächen, Fundamentoberflächen und vorderkanten. Der Untergrund muss eisfrei sein. Offene Fugen und Ausbrüche > 5 mm mit frostbeständigem (bis -5 °C), polymervergüteten Spezialmörtel verschließen

Verbrauch:
INTRASIT FSM Winter 56Z:® 2 kg/l Hohlraum
Menge: 0,000 kg
Voraussichtliche Abrechnungsmenge: 0,000

**1.01.060 Hohlkehle**
Anlegen von Hohlkehlen in allen Innenecken. Eine Flankenlänge von etwa 2 cm ist ausreichend.
Die Ausbildung der Hohlkehlen erfolgt bei Temperaturen im Frostbereich ausschließlich mit dem frostbeständigem (bis -5 °C), polymervergüteten Spezialmörtel. Fasen aller Außenecken und kanten

Verbrauch:
INTRASIT FSM Winter 56Z:® 2 kg/lfd.M.
Menge: 0,000 lfdm
Voraussichtliche Abrechnungsmenge: 0,000

**1.01.070 Zwischenabdichtung**
*** Bedarfsposition ohne GB
Bei Gefahr der negativen Wasserbelastung auf KMB kann eine Zwischenabdichtung aus mineralischer oder flexibler Dichtungsschlämme erfolgen. Verarbeitungstemperaturen für Dichtungsschlämmen + 5°C bis + 35°C

Verbrauch:
Mineralische Dichtungsschlämme
INTRASIT® DS2 54Z:  4 kg/m²

Flexible Dichtungsschlämmen
INTRASIT® Poly-C2 54Z, INTRASIT® 1KFlex 54Z:  ca. 3,5 kg/m²

Reaktivabdichtung
IMBERAL RSB 55Z:® 3,2 kg/m²
Menge: 0,000 m²
Voraussichtliche Abrechnungsmenge: 0,000

**1.01.080 Grundierung der Wandfläche**
®Zur Staubbindung, Verfestigung und Haftvermittlung Auftragen der patentierten, wässrigen Grundierung IMBERAL  Aquarol Winter 16D im Streich-, Roll- oder Spritzverfahren bei Temperaturen bis 5 °C

Verbrauch:
IMBERAL® Aquarol Winter 16D:  0,15-0,25 kg/m²
Menge: 0,000 m²
Voraussichtliche Abrechnungsmenge: 0,000

**1.01.090 Abdichtung des Spritzwasserbereichs**
*** Bedarfsposition ohne GB
Spritzwasserbereich mit starren oder flexiblen Dichtungsschlämmen abdichten sofern ein Putzsockel vorgesehen ist. Der Schlämmaufrag erfolgt von mind. 30 cm oberhalb GOK, bis ca. 20 cm unterhalb GOK. Verarbeitungstemperaturen für Dichtungsschlämmen + 5 °C bis + 35 °C

Verbrauch:
Mineralische Dichtungsschlämme
INTRASIT® DS2 54Z:  4 kg/m²

Flexible Dichtungsschlämmen
INTRASIT® Poly-C2 54Z, INTRASIT® 1KFlex 54Z:  ca. 3,5 kg/m²

Reaktivabdichtung
IMBERAL RSB 55Z:® 3,2 kg/m²
Menge: 0,000 m²
Voraussichtliche Abrechnungsmenge: 0,000

**1.01.100 Kratz- und Füllspachtelung**
Dünnschichtiger Auftrag zum Verschließen von Poren (Beton) bzw. Egalisierung profilierter Untergründe. Die Kratzspachtelung muss mindestens 24 Stunden vor Beginn der Beschichtungsarbeiten durchgeführt werden.

Verbrauch:
IMBERAL® 2K Winter 26B:  1 kg/m² bei Betonflächen
IMBERAL® 2K Winter 26B:  1-3 kg/m² bei Mauerwerk
Menge: 0,000 m²
Voraussichtliche Abrechnungsmenge: 0,000

**1.01.110 Einbinden von Durchdringungen**
*** Bedarfsposition ohne GB
Rohre hohlkehlenartig mit Gewebestreifen eindichten. Einklemmfolien und Tellerrandanschlüsse ebenfalls mit Gewebe verstärken und eindichten.
Menge: 0,000 Stck
Voraussichtliche Abrechnungsmenge: 0,000

**1.01.120 Bewegungsfugen im Wandbereich**
*** Bedarfsposition ohne GB
Das Fugenband aus dem Bereich der Bodenplatte weiterführen, die kaschierten Polyestervlieseinlagen mit IMBERAL® 2K Winter 26B auf die Wandflächen verkleben und später in die Flächenabdichtung einbinden

Verbrauch:
IMBERAL® 2K Winter 26B:  ca. 1 kg/lfd.M. Fugenband
IMBERAL FAB 89ZH:® 1 m/lfd.M.
Menge: 0,000 lfdm
Voraussichtliche Abrechnungsmenge: 0,000

**1.01.130 Abdichtung der Wandfläche**
Aufbringen der Abdichtungsmasse im Spachtel- oder Spritzverfahren (hahne PP 99). Der Auftrag muss 2-lagig erfolgen, kann jedoch frisch in frisch durchgeführt werden

Mindestverbrauch gem. DIN 18195 Teil 4:
IMBERAL2K Winter 26B:® 4,1 kg/m²
entspricht 3 mm Trockenschichtdicke
Menge: 0,000 m²
Voraussichtliche Abrechnungsmenge: 0,000

**1.01.140 Schutz und Dränschichten**
Schutzschicht nach vollständiger Durchtrocknung der Flächenabdichtung aus einer mit Gleitvlies versehenen Noppenbahn vorschriftsmäßig anbringen und verwahren. Die Bahn muss in die Ringdrainage eingebunden werden

Verbrauch:
IMBERAL Multidrain 89V:® 1,05 m²/m²
IMBERAL AS Multidrain 89V:® 1 m/lfd.M.
Menge: 0,000 m²
Voraussichtliche Abrechnungsmenge: 0,000

**1.01.150 Schutz und Dränschichten**
*** Grundposition ZZ 0.0
Alternativ können Polystyroldränplatten, Perimeterdämmplatten o.ä. Schutzplatten, die keine punktuelle Belastung auf die Abdichtung ausüben mit IMBERAL® 2K Winter 26B auf die vollständig abgetrocknete Abdichtungsschicht verklebt werden. Im Bereich der Hohlkehle muss ein Anschrägen der Platten erfolgen. Eine mechanische Beanspruchung der Hohlkehle z.B. durch Schubspannungen ist auszuschließen.

Verbrauch:
IMBERAL® 2K Winter 26B:  1,5 kg/m²
bei punktweiser Verklebung
Menge: 0,000 m²
Voraussichtliche Abrechnungsmenge: 0,000

**1.01.160 Vorbereiten des Untergrundes**
Entfernen von Staub, Schmutz, Mörtelresten, Graten, Sinterschichten u.a. haftungsvermindernden Teilen von der Bodenplattenoberfläche
Menge: 0,000 m²
Voraussichtliche Abrechnungsmenge: 0,000

**1.01.170 Kratzspachtelung der Bodenfläche**
Dünnschichtiger Auftrag zum Verschließen von Poren

Verbrauch:
IMBERAL® 2K Winter 26B:  1 kg/m²
Menge: 0,000 m²
Voraussichtliche Abrechnungsmenge: 0,000

**1.01.180 Abdichtung der Bodenflächen**
Aufbringen der Abdichtungsmasse im Spachtel- oder Spritzverfahren (hahne PP 99). Der Auftrag muss 2-lagig erfolgen, kann jedoch frisch in frisch durchgeführt werden.

Mindestverbrauch gem. DIN 18195 Teil 4:
IMBERAL® 2K Winter 26B:  4,1 kg/m²
entspricht 3 mm Trockenschichtdicke
Menge: 0,000 m²
Voraussichtliche Abrechnungsmenge: 0,000

**1.01.190 Fußbodenaufbau**
Nach vollständiger Durchtrocknung der Abdichtungslage Auflegen einer bitumenverträglichen Gleitfolie als Schutz-und Trennlage. Anschließend kann weiterer Aufbau erfolgen

Verbrauch:
PE-Folie:  2,1 m²/m²
Menge: 0,000 m²
Voraussichtliche Abrechnungsmenge: 0,000

#### 1.02 IMBERAL 2K Winter 26B Teil 6

**1.02.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Bei Arbeiten unter + 5 °C nur frostfreie Produkte verwenden.

Folgende Technische Merkblätter sind zu beachten:
IMBERAL® Aquarol Winter 16D
INTRASIT® 1KFlex 54Z
IMBERAL®  VE 89V
INTRASIT® DS2 54Z
INTRASIT® Poly-C2 54Z
INTRASIT® SM 54Z
INTRASIT® FSM 55Z
IMBERAL® FAB 89ZH
IMBERAL® Multidrain 89V
IMBERAL® AS Multidrain 89V
INTRASIT® FSM Winter 56Z
IMBERAL® RSB 55Z
Menge: 0,000
Voraussichtliche Abrechnungsmenge: 0,000

**1.02.020 Vorbereiten des Untergrundes**
Entfernen von Staub, Schmutz, Mörtelresten, Graten, Sinterschichten u.a. haftungsvermindernden Teilen von der Bodenplattenoberfläche
Menge: 0,000 m²
Voraussichtliche Abrechnungsmenge: 0,000

**1.02.030 Bewegungsfugen im Boden**
*** Bedarfsposition ohne GB
Bei zu erwartendem aufstauenden Sickerwasser sind Bewegungsfugen in der Bodenfläche zu vermeiden. Sollten hier Fugen angeordnet werden, so ist dies eine Sonderbauweise. Die erforderliche Abdichtungsmaßnahme muss objektspezifisch geplant und ausgeführt werden
Menge: 0,000 lfdm
Voraussichtliche Abrechnungsmenge: 0,000

**1.02.040 Grundierung der Bodenfläche**
®Zur Staubbindung, Verfestigung und Haftvermittlung Auftragen der patentierten, wässrigen Grundierung IMBERAL  Aquarol Winter 16D im Streich-, Roll- oder Spritzverfahren

Verbrauch:
IMBERAL® Aquarol Winter 16D:  0,15-0,25 kg/m²
Menge: 0,000 m²
Voraussichtliche Abrechnungsmenge: 0,000

**1.02.050 Kratzspachtelung der Bodenfläche**
Dünnschichtiger Auftrag zum Verschließen von Poren

Verbrauch:
IMBERAL® 2K Winter 26B:  1 kg/m²
Menge: 0,000 m²
Voraussichtliche Abrechnungsmenge: 0,000

**1.02.060 Abdichtung der Bodenfläche**
Aufbringen der Abdichtungsmasse im Spachtel- oder Spritzverfahren (hahne PP 99). Der Auftrag muss 2-lagig erfolgen. In die erste Lage wird vollflächig eine Verstärkungseinlage eingearbeitet

Mindestverbrauch gem. DIN 18195 Teil 6:
IMBERAL2K Winter 26B:® 5,5 kg/m²
entspricht 4 mm Trockenschichtdicke
IMBERAL®  VE 89V:  1,05 m²/m²
Menge: 0,000 m²
Voraussichtliche Abrechnungsmenge: 0,000

**1.02.070 Schutzestrich Boden**
Nach vollständiger Durchtrocknung der Abdichtung Verlegung einer doppellagigen PE-Folie als Schutz- und Trennschicht. Anschließend Aufbringen eines Schutzestrichs

Verbrauch:
PE-Folie:  2,1 m²/m²
Menge: 0,000 m²
Voraussichtliche Abrechnungsmenge: 0,000

**1.02.080 Abdichtung des Spritzwasserbereichs**
*** Bedarfsposition ohne GB
Spritzwasserbereich mit starren oder flexiblen Dichtungsschlämmen abdichten sofern ein Putzsockel vorgesehen ist. Der Schlämmaufrag erfolgt von mind. 30 cm oberhalb GOK, bis ca. 20 cm unterhalb GOK. Verarbeitungstemperatur für Dichtungsschlämmen + 5 °C bis + 35 °C

Verbrauch:
Mineralische Dichtungsschlämme
INTRASIT® DS2 54Z:  4 kg/m²

Flexible Dichtungsschlämmen
INTRASIT® Poly-C2 54Z, INTRASIT® 1KFlex 54Z:  ca. 3,5 kg/m²

Reaktivabdichtung
IMBERAL® RSB 55Z:  3,2 kg/m²
Menge: 0,000 m²
Voraussichtliche Abrechnungsmenge: 0,000

**1.02.090 Vorbereiten des Untergrundes**
Entfernen von Staub, Schmutz, Mörtelresten, Sinterschichten u.a. haftungsvermindernden Teilen von Wandflächen, Fundamentoberflächen und vorderkanten. Der Untergrund muss eisfrei sein. Offene Fugen und Ausbrüche > 5 mm mit frostbeständigem (bis -5 °C), polymervergüteter Spezialmörtel verschließen. Fasen aller Außenecken und kanten

Verbrauch:
INTRASIT FSM Winter 56Z:® 2 kg/l Hohlraum
Menge: 0,000 kg
Voraussichtliche Abrechnungsmenge: 0,000

**1.02.100 Grundierung der Wandfläche**
®Zur Staubbindung, Verfestigung und Haftvermittlung Auftragen der patentierten, wässrigen Grundierung IMBERAL  Aquarol Winter 16D im Streich-, Roll- oder Spritzverfahren bei Temperaturen bis -5 °C

Verbrauch:
IMBERAL® Aquarol 10D:  0,15-0,25 kg/m²
Menge: 0,000 m²
Voraussichtliche Abrechnungsmenge: 0,000

**1.02.110 Hohlkehle**
Anlegen von Hohlkehlen in allen Innenecken. Eine Flankenlänge von etwa 2 cm ist ausreichend. Die Ausbildung der Hohlkehlen erfolgt bei Temperaturen im Frostbereich ausschließlich mit dem frostbeständigem
(bis -5 °C), polymervergüteten Spezialmörtel

Verbrauch:
INTRASIT FSM Winter 56Z:® ca. 2 kg/lfd.M.
Menge: 0,000 lfdm
Voraussichtliche Abrechnungsmenge: 0,000

**1.02.120 Kratz- und Füllspachtelung**
Dünnschichtiger Auftrag zum Verschließen von Poren (Beton) bzw. Egalisierung profilierter Untergründe. Die Kratzspachtelung muss mindestens 24 Stunden vor Beginn der Beschichtungsarbeiten durchgeführt werden

Verbrauch:
IMBERAL® 2K Winter 26B:  1 kg/m² bei Betonflächen
IMBERAL® 2K Winter 26B:  1-3 kg/m² bei Mauerwerk
Menge: 0,000 m²
Voraussichtliche Abrechnungsmenge: 0,000

**1.02.130 Einbinden von Durchdringungen**
*** Bedarfsposition ohne GB
Rohre hohlkehlenartig mit Gewebestreifen eindichten. Einklemmfolien und Tellerrandanschlüsse ebenfalls mit Gewebe verstärken und eindichten.
Durchdringungen wie oben beschrieben dürfen nur im Bereich Bodenfeuchtigkeit ausgeführt werden. Rohr- und/oder Kabeldurchführungen im Bereich aufstauendes Sickerwasser müssen mit Hilfe von Los-/Festflanschkonstruktionen ausgebildet werden. Z.B Rohrdurchführungen der Firma Krasemann GmbH & Co.KG, Max-Planck-Straße 2, 46414 Rhede
Menge: 0,000 Stck
Voraussichtliche Abrechnungsmenge: 0,000

**1.02.140 Bewegungsfugen im Wandbereich**
*** Bedarfsposition ohne GB
Das Fugenband aus dem Bereich der Bodenplatte weiter-führen, die kaschierten Polyestervlieseinlagen mit IMBERAL® 2K Winter 26B auf die Wandflächen verkleben und später in die Flächenabdichtung einbinden

Verbrauch:
IMBERAL® 2K Winter 26B:  1 kg/lfd.M.
IMBERAL FAB 89ZH:® 1 m/lfd.M.
Menge: 0,000 m²
Voraussichtliche Abrechnungsmenge: 0,000

**1.02.150 Abdichtung der Wandfläche**
Aufbringen der Abdichtungsmasse im Spachtel- oder Spritzverfahren (hahne PP 99). Der Auftrag muss 2-lagig erfolgen. In die erste Lage wird vollflächig eine Verstärkungseinlage eingearbeitet

Mindestverbrauch gem. DIN 18195 Teil 6:
IMBERAL® 2K Winter 26B:  4,9 kg/m²
entspricht 4 mm Trockenschichtdicke
IMBERAL®  VE 89V:  1,05 m²/m²
Menge: 0,000 m²
Voraussichtliche Abrechnungsmenge: 0,000

**1.02.160 Schutz und Dränschicht Wand**
Schutzschicht nach vollständiger Durchtrocknung der Flächenabdichtung aus einer mit Gleitvlies versehenen Noppenbahn aus Polystyrol vorschriftsmäßig anbringen

Verbrauch:
IMBERAL Multidrain 89V:® 1,05 m²/m²
IMBERAL AS Multidrain 89V:® 1 m/lfd.M.
Menge: 0,000 m²
Voraussichtliche Abrechnungsmenge: 0,000

**1.02.170 Perimeterdämmung Wand**
*** Grundposition ZZ 0.0
Alternativ können Perimeterdämmplatten die keine punktuelle Belastung auf die Abdichtung ausüben mit 2-komp. standfester Hahne-Bitumen-Dickbeschichtung auf die vollständig abgetrocknete Abdichtungsschicht verklebt werden. Im Hohlkehlenbereich muss ein Anschrägen der Platten erfolgen. Eine mechanische Beanspruchung der Hohlkehle, z.B. durch Schubspannungen, ist auszu-schließen

Verbrauch:
IMBERAL® 2K Winter 26B:  2-4 kg
Menge: 0,000
Voraussichtliche Abrechnungsmenge: 0,000

#### 1.03 IMBERAL S 100 90B Teil 4

**1.03.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
IMBERAL® Aquarol 10D
INTRASIT® 1KFlex 54Z
®IMBERAL RSB 55Z
INTRASIT® DS1 54Z
INTRASIT® DS2 54Z
INTRASIT® Poly-C1 54Z
INTRASIT® Poly-C2 54Z
INTRASIT® SM 54Z
IMBERAL® FAB 89ZH
IMBERAL® Multidrain 89V
IMBERAL® AS Multidrain 89V
IMBERAL® BEP-F 20B
®HADAPLAN T2 12E
INTRASIT® RZ1 55HSP
Menge: 0,000
Voraussichtliche Abrechnungsmenge: 0,000

**1.03.020 Wandquerschnittsabdichtung gem. DIN 18195**
Die Horizontalabdichtung erfolgt in allen aufgehenden Wänden. Die Abdichtung sollte auf der Bodenplatte oder auf der ersten Steinlage verlegt werden. Als Abdichtung können Bitumen-Dachdichtungsbahnen, Bitumen-Dachbahnen bzw. Kunststoff-Dichtungsbahnen (müssen bitumenverträglich sein) eingesetzt werden
Menge: 0,000 m²
Voraussichtliche Abrechnungsmenge: 0,000

**1.03.030 Wandquerschnittsabdichtung gem. Planungsrichtlinie**
*** Grundposition ZZ 0.0
Horizontalabdichtung auf der Bodenplatte unterhalb der ersten Steinlage. Bei Außenwänden Überstand der Abdichtung ca. 10 cm nach innen, und außen fortlaufend über die Fundamentvorderkante etwa 10 cm auf die Stirnfläche führen. Der Auftrag erfolgt in 2 Arbeitsgängen. Abweichend von der DIN 18195 kommen, aufgrund der besseren Einbindung in die anzuschließenden Abdichtungslagen, 2-komp. flexible Dichtungsschlämmen zum Einsatz

Verbrauch:
INTRASIT® Poly-C1 54Z:  3,5 kg/m²
IMBERAL RSB 55Z:® 3,2 kg/m²
Menge: 0,000
Voraussichtliche Abrechnungsmenge: 0,000

**1.03.040 Bewegungsfugen im Boden**
*** Bedarfsposition ohne GB
®Bewegungsfugen in der Bodenplatte mit bitumenverträglichem Fugenabdeckband in 240 mm Breite abdichten. Den Polyestervliesrand mit IMBERAL® S 100 90B aufkleben und später in die Flächenabdichtung einbinden. In Sonderfällen (hohe Zugkräfte) kann das Band mit HADAPLAN T2 12E Bauharz aufgeklebt werden

Verbrauch:
IMBERAL® S 100 90B : ca.  1 l/lfd.M. Fugenband
IMBERAL FAB 89ZH:® 1 m/lfd.M.
Menge: 0,000 lfdm
Voraussichtliche Abrechnungsmenge: 0,000

**1.03.050 Vorbereiten des Untergrundes**
Entfernen von Staub, Schmutz, Mörtelresten, Sinterschichten u.a. haftungsvermindernden Teilen von Wandflächen, Fundamentoberflächen und vorderkanten. Offene Fugen und Ausbrüche > 5 mm mit Sperrmörtel schließen. Fasen aller Außenecken und kanten

Verbrauch:
INTRASIT SM 54Z:® 2 kg/l Hohlraum
INTRASIT RZ1 55HSP:® 1,75 kg/l Hohlraum
Menge: 0,000 kg
Voraussichtliche Abrechnungsmenge: 0,000

**1.03.060 Hohlkehle**
Anlegen von Hohlkehlen in allen Innenecken mit INTRASIT SM 54Z oder® INTRASIT®  RZ1 55HSP. Eine Flankenlänge von etwa 2 cm ist ausreichend.
Alternativ können die Hohlkehlen mit 2-komp. standfesten hahne-Bitumen-Dickbeschichtungen ausgeführt werden

Verbrauch:
INTRASIT SM 54Z:® 2 kg/lfd.M.
INTRASIT RZ1 55HSP:® 1,75 kg/lfd.M.
Menge: 0,000 lfdm
Voraussichtliche Abrechnungsmenge: 0,000

**1.03.070 Zwischenabdichtung**
*** Bedarfsposition ohne GB
Bei Gefahr der negativen Wasserbelastung auf KMB kann eine Zwischenabdichtung aus mineralischer oder flexibler Dichtungsschlämme erfolgen

Verbrauch:
Mineralische Dichtungsschlämme
INTRASIT® DS2 54Z:  4 kg/m²

Flexible Dichtungsschlämmen
INTRASIT® Poly-C1 54Z, INTRASIT®  Poly-C2 54Z,
INTRASIT 1KFlex 54Z:® ca. 3,5 kg/m²

Sulfatbeständige Dichtungsschlämme
INTRASIT® DS1 54Z:  3 kg/m²

Reaktivabdichtung
IMBERAL RSB 55Z:® 3,2 kg/m²
Menge: 0,000 m²
Voraussichtliche Abrechnungsmenge: 0,000

**1.03.080 Grundierung der Wandfläche**
®Zur Staubbindung, Verfestigung und Haftvermittlung Auftragen der patentierten, wässrigen Grundierung IMBERAL  Aquarol 10D im Streich-, Roll- oder Spritzverfahren

Verbrauch:
IMBERAL® Aquarol 10D:  0,15-0,25 kg/m²
Menge: 0,000 m²
Voraussichtliche Abrechnungsmenge: 0,000

**1.03.090 Abdichtung des Spritzwasserbereichs**
*** Bedarfsposition ohne GB
Spritzwasserbereich mit starren oder flexiblen Dichtungsschlämmen abdichten sofern ein Putzsockel vorgesehen ist. Der Schlämmaufrag erfolgt von mind. 30 cm oberhalb GOK, bis ca. 20 cm unterhalb GOK

Verbrauch:
Mineralische Dichtungsschlämme
INTRASIT® DS2 54Z:  4 kg/m²

Flexible Dichtungsschlämmen
INTRASIT® Poly-C1 54Z, INTRASIT®  Poly-C2 54Z,
INTRASIT 1KFlex 54Z:® ca. 3,5 kg/m²

Sulfatbeständige Dichtungsschlämme
INTRASIT® DS1 54Z:  3 kg/m²

Reaktivabdichtung
IMBERAL RSB 55Z:® 3,2 kg/m²
Menge: 0,000 m²
Voraussichtliche Abrechnungsmenge: 0,000

**1.03.100 Kratz- und Füllspachtelung**
Dünnschichtiger Auftrag zum Verschließen von Poren (Beton) bzw. Egalisierung profilierter Untergründe. Die Vertiefungen müssen < 5 mm sein

Verbrauch:
IMBERAL® S 100 90B:  1 l/m² bei Betonflächen
IMBERAL® S 100 90B:  1-3 l/m² bei Mauerwerk
Menge: 0,000 m²
Voraussichtliche Abrechnungsmenge: 0,000

**1.03.110 Einbinden von Durchdringungen**
Rohre hohlkehlenartig mit Gewebestreifen eindichten. Einklemmfolien und Tellerrandanschlüsse ebenfalls mit Gewebe verstärken und eindichten
Menge: 0,000 Stck
Voraussichtliche Abrechnungsmenge: 0,000

**1.03.120 Bewegungsfugen im Wandbereich**
Das Fugenband aus dem Bereich der Bodenplatte weiterführen, die kaschierten Polyestervlieseinlagen mit  IMBERAL® S 100 90B auf die Wandflächen verkleben und später in die Flächenabdichtung einbinden

Verbrauch:
IMBERAL® S 100 90B:  ca. 1 l/lfd.M. Fugenband
IMBERAL FAB 89ZH:® 1 m/lfd.M.
Menge: 0,000 lfdm
Voraussichtliche Abrechnungsmenge: 0,000

**1.03.130 Abdichtung der Wandfläche**
Aufbringen der Abdichtungsmasse im Spachtel- oder Spritzverfahren (hahne PP 99). Der Auftrag muss 2-lagig erfolgen, kann jedoch frisch in frisch durchgeführt werden

Mindestverbrauch gem. DIN 18195 Teil 4:
IMBERAL® S 100 90B:  3,3 kg/m²
entspricht 3 mm Trockenschichtdicke
Menge: 0,000 m²
Voraussichtliche Abrechnungsmenge: 0,000

**1.03.140 Schutz und Dränschichten**
Schutzschicht nach vollständiger Durchtrocknung der Flächenabdichtung aus einer mit Gleitvlies versehenen Noppenbahn vorschriftsmäßig anbringen und verwahren. Die Bahn muss in die Ringdrainage eingebunden werden

Verbrauch:
IMBERAL Multidrain 89V:® 1,05 m²/m²
IMBERAL AS Multidrain 89V:® 1 m/lfd.M.
Menge: 0,000 m²
Voraussichtliche Abrechnungsmenge: 0,000

**1.03.150 Schutz und Dränschichten**
*** Grundposition ZZ 0.0
®Alternativ können Polystyroldränplatten, Perimeterdämmplatten o.ä. Schutzplatten, die keine punktuelle Belastung auf die Abdichtung ausüben mit IMBERAL® S 100 90B oder IMBERAL BEP-F 20B auf die vollständig abgetrocknete Abdichtungsschicht verklebt werden. Im Bereich der Hohlkehle muss ein Anschrägen der Platten erfolgen. Eine mechanische Beanspruchung der Hohlkehle z.B. durch Schubspannungen ist auszuschließen

Verbrauch:
IMBERAL® S 100 90B:  1,5 l/m²
bei punktweiser Verklebung
IMBERAL® BEP-F 20B:  1,5 Kg/m²
Bei punktweiser Verklebung
Menge: 0,000
Voraussichtliche Abrechnungsmenge: 0,000

**1.03.160 Vorbereiten des Untergrundes**
Entfernen von Staub, Schmutz, Mörtelresten, Graten, Sinterschichten u.a. haftungsvermindernden Teilen von der Bodenplattenoberfläche
Menge: 0,000 m²
Voraussichtliche Abrechnungsmenge: 0,000

**1.03.170 Kratzspachtelung der Bodenfläche**
Dünnschichtiger Auftrag zum Verschließen von Poren

Verbrauch:
IMBERAL® S 100 90B:  1 l/m²
Menge: 0,000 m²
Voraussichtliche Abrechnungsmenge: 0,000

**1.03.180 Abdichtung der Bodenfläche**
Aufbringen der Abdichtungsmasse im Spachtel- oder Spritzverfahren (hahne PP 99). Der Auftrag muss 2-lagig erfolgen, kann jedoch frisch in frisch durchgeführt werden

Mindestverbrauch gem. DIN 18195 Teil 4:
IMBERAL® S 100 90B:  3,3 l/m²
entspricht 3 mm Trockenschichtdicke
Menge: 0,000 m²
Voraussichtliche Abrechnungsmenge: 0,000

**1.03.190 Fußbodenaufbau**
Menge: 0,000 m²
Voraussichtliche Abrechnungsmenge: 0,000

#### 1.04 IMBERAL S 100 90B Teil 6

**1.04.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
IMBERAL® Aquarol 10D
INTRASIT® 1KFlex 54Z
IMBERAL®  VE 89V
INTRASIT® DS1 54Z
INTRASIT® DS2 54Z
INTRASIT® Poly-C1 54Z
INTRASIT® Poly-C2 54Z
INTRASIT® SM 54Z
INTRASIT® FSM 55Z
IMBERAL® FAB 89ZH
IMBERAL® Multidrain 89V
IMBERAL® AS Multidrain 89V
IMBERAL® RSB 55Z
INTRASIT® RZ1 55HSP
Menge: 0,000
Voraussichtliche Abrechnungsmenge: 0,000

**1.04.020 Vorbereiten des Untergrundes**
Entfernen von Staub, Schmutz, Mörtelresten, Graten, Sinterschichten u.a. haftungsvermindernden Teilen von der Bodenplattenoberfläche
Menge: 0,000 m²
Voraussichtliche Abrechnungsmenge: 0,000

**1.04.030 Bewegungsfugen im Boden**
*** Bedarfsposition ohne GB
Bei zu erwartendem aufstauenden Sickerwasser sind Bewegungsfugen in der Bodenfläche zu vermeiden. Sollten hier Fugen angeordnet werden, so ist dies eine Sonderbauweise. Die erforderliche Abdichtungsmaßnahme muss objektspezifisch geplant und ausgeführt werden
Menge: 0,000 lfdm
Voraussichtliche Abrechnungsmenge: 0,000

**1.04.040 Grundierung der Bodenfläche**
®Zur Staubbindung, Verfestigung und Haftvermittlung Auftragen der patentierten, wässrigen Grundierung IMBERAL  Aquarol 10D im Streich-, Roll- oder Spritzverfahren

Verbrauch:
IMBERAL® Aquarol 10D:  0,15-0,25 kg/m²
Menge: 0,000 m²
Voraussichtliche Abrechnungsmenge: 0,000

**1.04.050 Kratzspachtelung der Bodenfläche**
Dünnschichtiger Auftrag zum Verschließen von Poren

Verbrauch:
IMBERAL® S 100 90B:  1 l/m²
Menge: 0,000 m²
Voraussichtliche Abrechnungsmenge: 0,000

**1.04.060 Abdichtung der Bodenfläche**
Aufbringen der Abdichtungsmasse im Spachtel- oder Spritzverfahren (hahne PP 99). Der Auftrag muss 2-lagig erfolgen. In die erste Lage wird vollflächig eine Verstärkungseinlage eingearbeitet

Mindestverbrauch gem. DIN 18195 Teil 6:
IMBERAL® S 100 90B:  4,4 kg/m²
entspricht 4 mm Trockenschichtdicke
IMBERAL®  VE 89V:  1,05 m²/m²
Menge: 0,000 m²
Voraussichtliche Abrechnungsmenge: 0,000

**1.04.070 Schutzestrich Boden**
Nach vollständiger Durchtrocknung der Abdichtung Verlegung einer doppellagigen PE-Folie als Schutz- und Trennschicht. Anschließend Aufbringen eines Schutzestrichs

Verbrauch:
PE-Folie:  2,1 m²/m²
Menge: 0,000 m²
Voraussichtliche Abrechnungsmenge: 0,000

**1.04.080 Abdichtung des Spritzwasserbereichs**
*** Bedarfsposition ohne GB
Spritzwasserbereich mit starren oder flexiblen Dichtungsschlämmen abdichten sofern ein Putzsockel vorgesehen ist. Der Schlämmaufrag erfolgt von mind. 30 cm oberhalb GOK, bis ca. 20 cm unterhalb GOK

Verbrauch:
Mineralische Dichtungsschlämme
INTRASIT® DS2 54Z:  4 kg/m²

Flexible Dichtungsschlämmen
INTRASIT® Poly-C1 54Z, INTRASIT®  Poly-C2 54Z,
INTRASIT 1KFlex 54Z:® ca. 3,5 kg/m²

Sulfatbeständige Dichtungsschlämme
INTRASIT® DS1 54Z:  3 kg/m²

Reaktivabdichtung
IMBERAL® RSB 55Z:  3,2 kg/m²
Menge: 0,000 m²
Voraussichtliche Abrechnungsmenge: 0,000

**1.04.090 Vorbereiten des Untergrundes**
Entfernen von Staub, Schmutz, Mörtelresten, Sinterschichten u.a. haftungsvermindernden Teilen von Wandflächen, Fundamentoberflächen und vorderkanten. Offene Fugen und Ausbrüche > 5 mm mit Sperrmörtel schließen. Fasen aller Außenecken und kanten

Verbrauch:
INTRASIT SM 54Z:® 2 kg/l Hohlraum
INTRASIT® RZ1 55HSP:  1,75 kg/l Hohlraum
Menge: 0,000 kg
Voraussichtliche Abrechnungsmenge: 0,000

**1.04.100 Grundierung der Wandfläche**
®Zur Staubbindung, Verfestigung und Haftvermittlung Auftragen der patentierten, wässrigen Grundierung IMBERAL  Aquarol 10D im Streich-, Roll- oder Spritzverfahren

Verbrauch:
IMBERAL® Aquarol 10D:  0,15-0,25 kg/m²
Menge: 0,000 m²
Voraussichtliche Abrechnungsmenge: 0,000

**1.04.110 Hohlkehle**
Anlegen von Hohlkehlen in allen Innenecken mit INTRASIT SM 54Z oder® INTRASIT®  RZ1 55HSP. Eine Flankenlänge von etwa 2 cm ist ausreichend.
Alternativ können die Hohlkehlen mit 2-komp. standfesten hahne-Bitumen-Dickbeschichtungen ausgeführt werden

Verbrauch:
INTRASIT FSM 55Z:® 2 kg/lfd.M.
INTRASIT RZ1 55HSP:® 1,75 kg/lfd.M.
Menge: 0,000 lfdm
Voraussichtliche Abrechnungsmenge: 0,000

**1.04.120 Kratz- und Füllspachtelung**
Dünnschichtiger Auftrag zum Verschließen von Poren (Beton) bzw. Egalisierung profilierter Untergründe. Die Vertiefungen müssen < 5 mm sein

Verbrauch:
IMBERAL® S 100 90B:  1 l/m² bei Betonflächen
IMBERAL® S 100 90B:  1-3 l/m² bei Mauerwerk
Menge: 0,000 m²
Voraussichtliche Abrechnungsmenge: 0,000

**1.04.130 Einbinden von Durchdringungen**
*** Bedarfsposition ohne GB
Rohre hohlkehlenartig mit Gewebestreifen eindichten. Einklemmfolien und Tellerrandanschlüsse ebenfalls mit Gewebe verstärken und eindichten.
Durchdringungen wie oben beschrieben dürfen nur im Bereich Bodenfeuchtigkeit ausgeführt werden. Rohr- und/oder Kabeldurchführungen im Bereich aufstauendes Sickerwasser müssen mit Hilfe von Los-/Festflanschkonstruktionen ausgebildet werden. Z.B Rohrdurchführungen der Firma Krasemann GmbH & Co.KG, Max-Planck-Straße 2, 46414 Rhede
Menge: 0,000 Stck
Voraussichtliche Abrechnungsmenge: 0,000

**1.04.140 Bewegungsfugen im Wandbereich**
*** Bedarfsposition ohne GB
Das Fugenband wird an der Wand fixiert, die Polyestervlieseinlage mit IMBERAL® S 100 90B auf der Wand verklebt und später in die Flächenabdichtung eingebunden. Das Band sollte die Fuge schlaufenförmig überdecken, so das Bewegungen oder Setzungen des Untergrundes nicht auf die Abdichtungslage übertragen werden

Verbrauch:
IMBERAL® S 100 90B:  1 l/lfd.M.
IMBERAL FAB 89ZH:® 1 m/lfd.M
Menge: 0,000 lfdm
Voraussichtliche Abrechnungsmenge: 0,000

**1.04.150 Abdichtung der Wandfläche**
Aufbringen der Abdichtungsmasse im Spachtel- oder Spritzverfahren (hahne PP 99). Der Auftrag muss 2-lagig erfolgen. In die erste Lage wird vollflächig eine Verstärkungseinlage eingearbeitet

Mindestverbrauch gem. DIN 18195 Teil 6:
IMBERAL® S 100 90B:  4,4 l/m²
entspricht 4 mm Trockenschichtdicke
IMBERAL®  VE 89V:  1,05 m²/m²
Menge: 0,000 m²
Voraussichtliche Abrechnungsmenge: 0,000

**1.04.160 Schutz und Dränschicht**
Schutzschicht nach vollständiger Durchtrocknung der Flächenabdichtung aus einer mit Gleitvlies versehenen Noppenbahn aus Polystyrol vorschriftsmäßig anbringen

Verbrauch:
IMBERAL Multidrain 89V:® 1,05 m²/m²
IMBERAL AS Multidrain 89V:® 1 m/lfd.M.
Menge: 0,000 m²
Voraussichtliche Abrechnungsmenge: 0,000

**1.04.170 Perimeterdämmung**
*** Grundposition ZZ 0.0
Menge: 0,000
Voraussichtliche Abrechnungsmenge: 0,000

#### 1.05 IMBERAL 2K 20B Teil 4

**1.05.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
IMBERAL® Aquarol 10D
INTRASIT® 1KFlex 54Z
®IMBERAL RSB 55Z
INTRASIT® DS1 54Z
INTRASIT® DS2 54Z
INTRASIT® Poly-C1 54Z
INTRASIT® Poly-C2 54Z
INTRASIT® SM 54Z
IMBERAL® FAB 89ZH
IMBERAL® Multidrain 89V
IMBERAL® AS Multidrain 89V
IMBERAL® BEP-F 20B
®HADAPLAN T2 12E
INTRASIT® RZ1 55HSP
Menge: 0,000
Voraussichtliche Abrechnungsmenge: 0,000

**1.05.020 Wandquerschnittsabdichtung gem. DIN 18195**
Die Horizontalabdichtung erfolgt in allen aufgehenden Wänden. Die Abdichtung sollte auf der Bodenplatte oder auf der ersten Steinlage verlegt werden. Als Abdichtung können Bitumen-Dachdichtungsbahnen, Bitumen-Dachbahnen bzw. Kunststoff-Dichtungsbahnen (müssen bitumenverträglich sein) eingesetzt werden
Menge: 0,000 m²
Voraussichtliche Abrechnungsmenge: 0,000

**1.05.030 Wandquerschnittsabdichtung gem. Planungsrichtlinie**
*** Grundposition ZZ 0.0
Horizontalabdichtung auf der Bodenplatte unterhalb der ersten Steinlage. Bei Außenwänden Überstand der Abdichtung ca. 10 cm nach innen, und außen fortlaufend über die Fundamentvorderkante etwa 10 cm auf die Stirnfläche führen. Der Auftrag erfolgt in 2 Arbeitsgängen. Abweichend von der DIN 18195 kommen, aufgrund der besseren Einbindung in die anzuschließenden Abdichtungslagen, 2-komp. flexible Dichtungsschlämmen zum Einsatz

Verbrauch:
INTRASIT® Poly-C1 54Z:  3,5 kg/m²
IMBERAL RSB 55Z:® 3,2 kg/m²
Menge: 0,000
Voraussichtliche Abrechnungsmenge: 0,000

**1.05.040 Bewegungsfugen im Boden**
*** Bedarfsposition ohne GB
®Bewegungsfugen in der Bodenplatte mit bitumenverträglichem Fugenabdeckband in 240 mm Breite abdichten. Den Polyestervliesrand mit IMBERAL® 2K 20B aufkleben und später in die Flächenabdichtung einbinden. In Sonderfällen (hohe Zugkräfte) kann das Band mit HADAPLAN T2 12E Bauharz aufgeklebt werden

Verbrauch:
IMBERAL® 2K 20B: ca.  1 kg/lfd.M. Fugenband
IMBERAL FAB 89ZH:® 1 m/lfd.M.
Menge: 0,000 lfdm
Voraussichtliche Abrechnungsmenge: 0,000

**1.05.050 Vorbereiten des Untergrundes**
Entfernen von Staub, Schmutz, Mörtelresten, Sinterschichten u.a. haftungsvermindernden Teilen von Wandflächen, Fundamentoberflächen und vorderkanten. Offene Fugen und Ausbrüche > 5 mm mit Sperrmörtel schließen. Fasen aller Außenecken und kanten

Verbrauch:
INTRASIT SM 54Z:® 2 kg/l Hohlraum
INTRASIT RZ1 55HSP:® 1,75 kg/l Hohlraum
Menge: 0,000 kg
Voraussichtliche Abrechnungsmenge: 0,000

**1.05.060 Hohlkehle**
Anlegen von Hohlkehlen in allen Innenecken mit INTRASIT SM 54Z oder® INTRASIT®  RZ1 55HSP. Eine Flankenlänge von etwa 2 cm ist ausreichend.
Alternativ können die Hohlkehlen mit 2-komp. standfesten hahne-Bitumen-Dickbeschichtungen ausgeführt werden

Verbrauch:
INTRASIT SM 54Z:® 2 kg/lfd.M.
INTRASIT RZ1 55HSP:® 1,75 kg/lfd.M.
Menge: 0,000 lfdm
Voraussichtliche Abrechnungsmenge: 0,000

**1.05.070 Zwischenabdichtung**
*** Bedarfsposition ohne GB
Bei Gefahr der negativen Wasserbelastung auf KMB kann eine Zwischenabdichtung aus mineralischer oder flexibler Dichtungsschlämme erfolgen

Verbrauch:
Mineralische Dichtungsschlämme
INTRASIT® DS2 54Z:  4 kg/m²

Flexible Dichtungsschlämmen
INTRASIT® Poly-C1 54Z, INTRASIT®  Poly-C2 54Z,
INTRASIT 1KFlex 54Z:® ca. 3,5 kg/m²

Sulfatbeständige Dichtungsschlämme
INTRASIT® DS1 54Z:  3 kg/m²

Reaktivabdichtung
IMBERAL RSB 55Z:® 3,2 kg/m²
Menge: 0,000 m²
Voraussichtliche Abrechnungsmenge: 0,000

**1.05.080 Grundierung der Wandfläche**
®Zur Staubbindung, Verfestigung und Haftvermittlung Auftragen der patentierten, wässrigen Grundierung IMBERAL  Aquarol 10D im Streich-, Roll- oder Spritzverfahren

Verbrauch:
IMBERAL® Aquarol 10D:  0,15-0,25 kg/m²
Menge: 0,000 m²
Voraussichtliche Abrechnungsmenge: 0,000

**1.05.090 Abdichtung des Spritzwasserbereichs**
*** Bedarfsposition ohne GB
Spritzwasserbereich mit starren oder flexiblen Dichtungsschlämmen abdichten sofern ein Putzsockel vorgesehen ist. Der Schlämmaufrag erfolgt von mind. 30 cm oberhalb GOK, bis ca. 20 cm unterhalb GOK

Verbrauch:
Mineralische Dichtungsschlämme
INTRASIT® DS2 54Z:  4 kg/m²

Flexible Dichtungsschlämmen
INTRASIT® Poly-C1 54Z, INTRASIT®  Poly-C2 54Z,
INTRASIT 1KFlex 54Z:® ca. 3,5 kg/m²

Sulfatbeständige Dichtungsschlämme
INTRASIT® DS1 54Z:  3 kg/m²

Reaktivabdichtung
IMBERAL RSB 55Z:® 3,2 kg/m²
Menge: 0,000 m²
Voraussichtliche Abrechnungsmenge: 0,000

**1.05.100 Kratz- und Füllspachtelung**
Dünnschichtiger Auftrag zum Verschließen von Poren (Beton) bzw. Egalisierung profilierter Untergründe. Die Vertiefungen müssen < 5 mm sein

Verbrauch:
IMBERAL® 2K 20B:  1 kg/m² bei Betonflächen
IMBERAL® 2K 20B:  1-3 kg/m² bei Mauerwerk
Menge: 0,000 m²
Voraussichtliche Abrechnungsmenge: 0,000

**1.05.110 Einbinden von Durchdringungen**
*** Bedarfsposition ohne GB
Rohre hohlkehlenartig mit Gewebestreifen eindichten. Einklemmfolien und Tellerrandanschlüsse ebenfalls mit Gewebe verstärken und eindichten
Menge: 0,000 Stck
Voraussichtliche Abrechnungsmenge: 0,000

**1.05.120 Bewegungsfugen im Wandbereich**
*** Bedarfsposition ohne GB
Das Fugenband aus dem Bereich der Bodenplatte weiterführen, die kaschierten Polyestervlieseinlagen mit  IMBERAL® 2K 20B auf die Wandflächen verkleben und später in die Flächenabdichtung einbinden

Verbrauch:
IMBERAL® 2K 20B:  ca. 1 kg/lfd.M. Fugenband
IMBERAL FAB 89ZH:® 1 m/lfd.M.
Menge: 0,000 lfdm
Voraussichtliche Abrechnungsmenge: 0,000

**1.05.130 Abdichtung der Wandfläche**
Aufbringen der Abdichtungsmasse im Spachtel- oder Spritzverfahren (hahne PP 99). Der Auftrag muss 2-lagig erfolgen, kann jedoch frisch in frisch durchgeführt werden

Mindestverbrauch gem. DIN 18195 Teil 4:
IMBERAL® 2K 20B:  3,6 kg/m²
entspricht 3 mm Trockenschichtdicke
Menge: 0,000 m²
Voraussichtliche Abrechnungsmenge: 0,000

**1.05.140 Schutz und Dränschichten**
Schutzschicht nach vollständiger Durchtrocknung der Flächenabdichtung aus einer mit Gleitvlies versehenen Noppenbahn vorschriftsmäßig anbringen und verwahren. Die Bahn muss in die Ringdrainage eingebunden werden

Verbrauch:
IMBERAL Multidrain 89V:® 1,05 m²/m²
IMBERAL AS Multidrain 89V:® 1 m/lfd.M.
Menge: 0,000 m²
Voraussichtliche Abrechnungsmenge: 0,000

**1.05.150 Schutz und Dränschichten**
*** Grundposition ZZ 0.0
®Alternativ können Polystyroldränplatten, Perimeterdämmplatten o.ä. Schutzplatten, die keine punktuelle Belastung auf die Abdichtung ausüben mit IMBERAL® 2K 20B oder IMBERAL  BEP-F 20B auf die vollständig abgetrocknete Abdichtungsschicht verklebt werden. Im Bereich der Hohlkehle muss ein Anschrägen der Platten erfolgen. Eine mechanische Beanspruchung der Hohlkehle z.B. durch Schubspannungen ist auszuschließen

Verbrauch:
IMBERAL® 2K 20B:  1,5 kg/m²
Menge: 0,000
Voraussichtliche Abrechnungsmenge: 0,000

**1.05.160 Vorbereiten des Untergrundes**
Entfernen von Staub, Schmutz, Mörtelresten, Graten, Sinterschichten u.a. haftungsvermindernden Teilen von der Bodenplattenoberfläche
Menge: 0,000 m²
Voraussichtliche Abrechnungsmenge: 0,000

**1.05.170 Kratzspachtelung der Bodenfläche**
Dünnschichtiger Auftrag zum Verschließen von Poren

Verbrauch:
IMBERAL® 2K 20B:  1 kg/m²
Menge: 0,000 m²
Voraussichtliche Abrechnungsmenge: 0,000

**1.05.180 Abdichtung der Bodenfläche**
Aufbringen der Abdichtungsmasse im Spachtel- oder Spritzverfahren (hahne PP 99). Der Auftrag muss 2-lagig erfolgen, kann jedoch frisch in frisch durchgeführt werden

Mindestverbrauch gem. DIN 18195 Teil 4:
IMBERAL® 2K 20B:  3,6 kg/m²
entspricht 3 mm Trockenschichtdicke
Menge: 0,000 m²
Voraussichtliche Abrechnungsmenge: 0,000

**1.05.190 Fußbodenaufbau**
Nach vollständiger Durchtrocknung der Abdichtungslage Auflegen einer bitumenverträglichen Gleitfolie als Schutz-und Trennlage. Anschließend kann weiterer Aufbau erfolgen

Verbrauch:
PE-Folie:  2,1 m²/m²
Menge: 0,000 m²
Voraussichtliche Abrechnungsmenge: 0,000

#### 1.06 IMBERAL 2K 20B Teil 6

**1.06.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
IMBERAL® Aquarol 10D
INTRASIT® 1KFlex 54Z
IMBERAL®  VE 89V
INTRASIT® DS1 54Z
INTRASIT® DS2 54Z
INTRASIT® Poly-C1 54Z
INTRASIT® Poly-C2 54Z
INTRASIT® SM 54Z
INTRASIT® FSM 55Z
IMBERAL® FAB 89ZH
IMBERAL® Multidrain 89V
IMBERAL® AS Multidrain 89V
IMBERAL® RSB 55Z
INTRASIT® RZ1 55HSP
Menge: 0,000
Voraussichtliche Abrechnungsmenge: 0,000

**1.06.020 Vorbereiten des Untergrundes**
Entfernen von Staub, Schmutz, Mörtelresten, Graten, Sinterschichten u.a. haftungsvermindernden Teilen von der Bodenplattenoberfläche
Menge: 0,000 m²
Voraussichtliche Abrechnungsmenge: 0,000

**1.06.030 Bewegungsfugen im Boden**
*** Bedarfsposition ohne GB
Bei zu erwartendem aufstauenden Sickerwasser sind Bewegungsfugen in der Bodenfläche zu vermeiden. Sollten hier Fugen angeordnet werden, so ist dies eine Sonderbauweise. Die erforderliche Abdichtungsmaßnahme muss objektspezifisch geplant und ausgeführt werden
Menge: 0,000 lfdm
Voraussichtliche Abrechnungsmenge: 0,000

**1.06.040 Grundierung der Bodenfläche**
®Zur Staubbindung, Verfestigung und Haftvermittlung Auftragen der patentierten, wässrigen Grundierung IMBERAL  Aquarol 10D im Streich-, Roll- oder Spritzverfahren

Verbrauch:
IMBERAL® Aquarol 10D:  0,15-0,25 kg/m²
Menge: 0,000 m²
Voraussichtliche Abrechnungsmenge: 0,000

**1.06.050 Kratzspachtelung der Bodenfläche**
Dünnschichtiger Auftrag zum Verschließen von Poren

Verbrauch:
IMBERAL® 2K 20B:  1 kg/m²
Menge: 0,000 m²
Voraussichtliche Abrechnungsmenge: 0,000

**1.06.060 Abdichtung der Bodenfläche**
Aufbringen der Abdichtungsmasse im Spachtel- oder Spritzverfahren (hahne PP 99). Der Auftrag muss 2-lagig erfolgen. In die erste Lage wird vollflächig eine Verstärkungseinlage eingearbeitet

Mindestverbrauch gem. DIN 18195 Teil 6:
IMBERAL® 2K 20B:  4,9 kg/m²
entspricht 4 mm Trockenschichtdicke
IMBERAL®  VE 89V:  1,05 m²/m²
Menge: 0,000 m²
Voraussichtliche Abrechnungsmenge: 0,000

**1.06.070 Schutzestrich Boden**
Nach vollständiger Durchtrocknung der Abdichtung Verlegung einer doppellagigen PE-Folie als Schutz- und Trennschicht. Anschließend Aufbringen eines Schutzestrichs

Verbrauch:
PE-Folie:  2,1 m²/m²
Menge: 0,000 m²
Voraussichtliche Abrechnungsmenge: 0,000

**1.06.080 Abdichtung des Spritzwasserbereichs**
*** Bedarfsposition ohne GB
Spritzwasserbereich mit starren oder flexiblen Dichtungsschlämmen abdichten sofern ein Putzsockel vorgesehen ist. Der Schlämmaufrag erfolgt von mind. 30 cm oberhalb GOK, bis ca. 20 cm unterhalb GOK

Verbrauch:
Mineralische Dichtungsschlämme
INTRASIT® DS2 54Z:  4 kg/m²

Flexible Dichtungsschlämmen
INTRASIT® Poly-C1 54Z, INTRASIT®  Poly-C2 54Z,
INTRASIT 1KFlex 54Z:® ca. 3,5 kg/m²

Sulfatbeständige Dichtungsschlämme
INTRASIT® DS1 54Z:  3 kg/m²

Reaktivabdichtung
IMBERAL® RSB 55Z:  3,2 kg/m²
Menge: 0,000 m²
Voraussichtliche Abrechnungsmenge: 0,000

**1.06.090 Vorbereiten des Untergrundes**
Entfernen von Staub, Schmutz, Mörtelresten, Sinterschichten u.a. haftungsvermindernden Teilen von Wandflächen, Fundamentoberflächen und vorderkanten. Offene Fugen und Ausbrüche > 5 mm mit Sperrmörtel schließen. Fasen aller Außenecken und kanten

Verbrauch:
INTRASIT SM 54Z:® 2 kg/l Hohlraum
INTRASIT® RZ1 55HSP:  1,75 kg/l Hohlraum
Menge: 0,000 kg
Voraussichtliche Abrechnungsmenge: 0,000

**1.06.100 Grundierung der Wandfläche**
®Zur Staubbindung, Verfestigung und Haftvermittlung Auftragen der patentierten, wässrigen Grundierung IMBERAL  Aquarol 10D im Streich-, Roll- oder Spritzverfahren

Verbrauch:
IMBERAL® Aquarol 10D:  0,15-0,25 kg/m²
Menge: 0,000 m²
Voraussichtliche Abrechnungsmenge: 0,000

**1.06.110 Hohlkehle**
Anlegen von Hohlkehlen in allen Innenecken mit INTRASIT SM 54Z oder® INTRASIT®  RZ1 55HSP. Eine Flankenlänge von etwa 2 cm ist ausreichend.
Alternativ können die Hohlkehlen mit 2-komp. standfesten hahne-Bitumen-Dickbeschichtungen ausgeführt werden

Verbrauch:
INTRASIT FSM 55Z:® 2 kg/lfd.M.
INTRASIT RZ1 55HSP:® 1,75 kg/lfd.M.
Menge: 0,000 lfdm
Voraussichtliche Abrechnungsmenge: 0,000

**1.06.120 Kratz- und Füllstachtelung**
Dünnschichtiger Auftrag zum Verschließen von Poren (Beton) bzw. Egalisierung profilierter Untergründe. Die Vertiefungen müssen < 5 mm sein

Verbrauch:
IMBERAL® 2K 20B:  1 kg/m² bei Betonflächen
IMBERAL® 2K 20B:  1-3 kg/m² bei Mauerwerk
Menge: 0,000 m²
Voraussichtliche Abrechnungsmenge: 0,000

**1.06.130 Einbinden von Durchdringungen**
*** Bedarfsposition ohne GB
Rohre hohlkehlenartig mit Gewebestreifen eindichten. Einklemmfolien und Tellerrandanschlüsse ebenfalls mit Gewebe verstärken und eindichten.
Durchdringungen wie oben beschrieben dürfen nur im Bereich Bodenfeuchtigkeit ausgeführt werden. Rohr- und/oder Kabeldurchführungen im Bereich aufstauendes Sickerwasser müssen mit Hilfe von Los-/Festflanschkonstruktionen ausgebildet werden. Z.B Rohrdurchführungen der Firma Krasemann GmbH & Co.KG, Max-Planck-Straße 2, 46414 Rhede
Menge: 0,000 Stck
Voraussichtliche Abrechnungsmenge: 0,000

**1.06.140 Bewegungsfugen im Wandbereich**
*** Bedarfsposition ohne GB
Das Fugenband wird an der Wand fixiert, die Polyestervlieseinlage mit IMBERAL® 2K 20B auf der Wand verklebt und später in die Flächenabdichtung eingebunden. Das Band sollte die Fuge schlaufenförmig überdecken, so das Bewegungen oder Setzungen des Untergrundes nicht auf die Abdichtungslage übertragen werden

Verbrauch:
IMBERAL® 2K 20B:  1 kg/lfd.M.
IMBERAL FAB 89ZH:® 1 m/lfd.M
Menge: 0,000 lfdm
Voraussichtliche Abrechnungsmenge: 0,000

**1.06.150 Abdichtung der Wandfläche**
Aufbringen der Abdichtungsmasse im Spachtel- oder Spritzverfahren (hahne PP 99). Der Auftrag muss 2-lagig erfolgen. In die erste Lage wird vollflächig eine Verstärkungseinlage eingearbeitet

Mindestverbrauch gem. DIN 18195 Teil 6:
IMBERAL® 2K 20B:  4,9 kg/m²
entspricht 4 mm Trockenschichtdicke
IMBERAL®  VE 89V:  1,05 m²/m²
Menge: 0,000 m²
Voraussichtliche Abrechnungsmenge: 0,000

**1.06.160 Schutz und Dränschicht Wand**
Schutzschicht nach vollständiger Durchtrocknung der Flächenabdichtung aus einer mit Gleitvlies versehenen Noppenbahn aus Polystyrol vorschriftsmäßig anbringen

Verbrauch:
IMBERAL Multidrain 89V:® 1,05 m²/m²
IMBERAL AS Multidrain 89V:® 1 m/lfd.M.
Menge: 0,000 m²
Voraussichtliche Abrechnungsmenge: 0,000

**1.06.170 Perimeterdämmung Wand**
*** Grundposition ZZ 0.0
Alternativ können Perimeterdämmplatten die keine punktuelle Belastung auf die Abdichtung ausüben mit 2-komp. standfester hahne-Bitumen-Dickbeschichtung auf die vollständig abgetrocknete Abdichtungsschicht verklebt werden. Im Hohlkehlenbereich muss ein Anschrägen der Platten erfolgen. Eine mechanische Beanspruchung der Hohlkehle, z.B. durch Schubspannungen, ist auszu-schließen

Verbrauch:
IMBERAL® 2K 20B:  2-4 kg
Menge: 0,000
Voraussichtliche Abrechnungsmenge: 0,000

#### 1.07 IMBERAL SKB 89B

**1.07.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
IMBERAL® Aquarol 10D
INTRASIT® 1KFlex 54Z
®IMBERAL RSB 55Z
INTRASIT® DS1 54Z
INTRASIT® DS2 54Z
INTRASIT® Poly-C1 54Z
INTRASIT® Poly-C2 54Z
INTRASIT® SM 54Z
INTRASIT® FSM 55Z
IMBERAL® FAB 89ZH
IMBERAL® Multidrain 89V
IMBERAL® AS Multidrain 89V
IMBERAL® BEP-F 20B
®HADAPLAN T2 12E
INTRASIT® RZ1 55HSP
IMBERAL® SK 16B
INTRASIT® FSM Winter 56Z
Menge: 0,000
Voraussichtliche Abrechnungsmenge: 0,000

**1.07.020 Wandquerschnittsabdichtung gem. DIN 181995**
Die Horizontalabdichtung erfolgt in allen aufgehenden Wänden. Die Abdichtung sollte auf der Bodenplatte oder auf der ersten Steinlage verlegt werden. Als Abdichtung können Bitumen-Dachdichtungsbahnen, Bitumen-Dachbahnen bzw. Kunststoff-Dichtungsbahnen (müssen bitumenverträglich sein) eingesetzt werden
Menge: 0,000 m²
Voraussichtliche Abrechnungsmenge: 0,000

**1.07.030 Wandquerschnittsabdichtung gem. Planungsrichtlinie**
*** Grundposition ZZ 0.0
Horizontalabdichtung auf der Bodenplatte unterhalb der ersten Steinlage. Bei Außenwänden Überstand der Abdichtung ca. 10 cm nach innen, und außen fortlaufend über die Fundamentvorderkante etwa 10 cm auf die Stirnfläche führen. Der Auftrag erfolgt in 2 Arbeitsgängen. Abweichend von der DIN 18195 kommen, aufgrund der besseren Einbindung in die anzuschließenden Abdichtungslagen, 2-komp. flexible Dichtungsschlämmen zum Einsatz

Verbrauch:
INTRASIT® Poly-C1 54Z:  3,5 kg/m²
IMBERAL RSB 55Z:® 3,2 kg/m²
Menge: 0,000
Voraussichtliche Abrechnungsmenge: 0,000

**1.07.040 Bewegungsfugen im Boden**
*** Bedarfsposition ohne GB
®Bewegungsfugen in der Bodenplatte mit bitumenverträglichem Fugenabdeckband in 240 mm Breite abdichten. Den Polyestervliesrand mit  HADALAN EG145 13E in Verbindung mit Stellmittel aufkleben und später in die Flächenabdichtung einbinden

Verbrauch:
HADALAN EG145 13E:® ca. 500 g/lfd.M. Fugenband
IMBERAL FAB 89ZH:® 1 m/lfd.M.
Menge: 0,000 lfdm
Voraussichtliche Abrechnungsmenge: 0,000

**1.07.050 Vorbereiten des Untergrundes**
Entfernen von Staub, Schmutz, Mörtelresten, Sinterschichten u.a. haftungsvermindernden Teilen von Wandflächen, Fundamentoberflächen und vorderkanten. Offene Fugen und Ausbrüche > 5 mm mit Sperrmörtel schließen. Bei Temperaturen unter +5 °C bis -5 °C den frostsicheren Spezialmörtel verwenden. Fasen aller Außenecken und kanten

Verbrauch:
INTRASIT FSM Winter 56Z:® 2 kg/l Hohlraum
INTRASIT RZ1 55HSP:® 1,75 kg/l Hohlraum
Menge: 0,000 kg
Voraussichtliche Abrechnungsmenge: 0,000

**1.07.060 Hohlkehle**
Anlegen von Hohlkehlen in allen Innenecken mit INTRASIT® FSM 55Z. Eine Flankenlänge von etwa  2 cm ist ausreichend

Verbrauch:
INTRASIT FSM 55Z:® 2 kg/lfd.M.
Menge: 0,000 lfdm
Voraussichtliche Abrechnungsmenge: 0,000

**1.07.070 Zwischenabdichtung**
*** Bedarfsposition ohne GB
Bei Gefahr der negativen Wasserbelastung auf KMB kann eine Zwischenabdichtung erfolgen. Temperaturbereich zur Verarbeitung von Dichtungsschlämmen +5 °C bis +35 °C

Verbrauch:
Mineralische Dichtungsschlämme
INTRASIT® DS2 54Z:  4 kg/m²

Flexible Dichtungsschlämmen
INTRASIT® Poly-C1 54Z, INTRASIT®  Poly-C2 54Z,
INTRASIT 1KFlex 54Z,® INTRASIT®  RZ1 55HSP:  ca. 3,5 kg/m²

Sulfatbeständige Dichtungsschlämme
INTRASIT® DS1 54Z:  3 kg/m²

Reaktivabdichtung
IMBERAL RSB 55Z:® 3,2 kg/m²
Menge: 0,000 m²
Voraussichtliche Abrechnungsmenge: 0,000

**1.07.080 Grundierung der Wandfläche**
Zur Staubbindung, Verfestigung und Haftvermittlung Auftragen der Bitumen-Kautschuk-Emulsion im Streich-, Roll- oder Spritzverfahren. Die Baustoffoberfläche muss eine Kontakthaftung von mindestens 50% gewährleisten

Verbrauch:
IMBERAL® SK 16B:  0,15-0,20 kg/m²
Menge: 0,000 m²
Voraussichtliche Abrechnungsmenge: 0,000

**1.07.090 Abdichtung des Spritzwasserbereichs**
*** Bedarfsposition ohne GB
®Spritzwasserbereich mit starren oder flexiblen Dichtungsschlämmen abdichten sofern ein Putzsockel vorgesehen ist. Der Schlämmaufrag erfolgt von mind. 30 cm oberhalb GOK, bis ca. 20 cm unterhalb GOK. Als Grundierung wird in diesem Bereich die patentierte, haftvermittelnde Grundierung  IMBERAL  Aquarol 10D eingesetzt

Verbrauch:
IMBERAL® Aquarol 10D:  0,15-0,25 kg/m²
Mineralische Dichtungsschlämme
INTRASIT® DS2 54Z:  4 kg/m²

Flexible Dichtungsschlämmen
INTRASIT® Poly-C1 54Z, INTRASIT®  Poly-C2 54Z,
INTRASIT 1KFlex 54Z:® ca. 3,5 kg/m²

Sulfatbeständige Dichtungsschlämme
INTRASIT® DS1 54Z:  3 kg/m²

Reaktivabdichtung
IMBERAL RSB 55Z:® 3,2 kg/m²
Menge: 0,000 m²
Voraussichtliche Abrechnungsmenge: 0,000

**1.07.100 Einbinden von Durchdringungen**
*** Bedarfsposition ohne GB
Passende Teilstücke  IMBERAL® SKB 89B zurechtschneiden und vor Beginn der Flächenabdichtung einen Rohrflansch mit Hilfe der Bitumen bahn herstellen
Menge: 0,000 Stck
Voraussichtliche Abrechnungsmenge: 0,000

**1.07.110 Bewegungsfugen im Wandbereich**
*** Bedarfsposition ohne GB
®Das Fugenband aus dem Bereich der Bodenplatte weiterführen, die kaschierten Polyestervlieseinlagen mit  HADALAN EG145 13E auf die Wandflächen verkleben und später in die Flächenabdichtung einbinden

Verbrauch:
HADALAN EG145 13E :® ca. 500 g lfd.M. Fugenband
IMBERAL FAB 89ZH:® 1 m/lfd.M.
Menge: 0,000 lfdm
Voraussichtliche Abrechnungsmenge: 0,000

**1.07.120 Abdichtung der Wandfläche**
Lagenweises Aufkleben der Bitumen bahn gemäß den Verarbeitungsrichtlinien. Abschließend ist das obere Bahnen ende (bei senkrechten Abdichtungsarbeiten) mit geeigneten Mitteln zu sichern

Verbrauch:
IMBERALSKB 89B:® 1,1 m²/m²
Menge: 0,000 m²
Voraussichtliche Abrechnungsmenge: 0,000

**1.07.130 Schutz und Dränschichten**
Schutzschicht nach vollständiger Durchtrocknung der Flächenabdichtung aus einer mit Gleitvlies versehenen Noppenbahn vorschriftsmäßig anbringen und verwahren. Die Bahn muss in die Ringdrainage eingebunden werden

Verbrauch:
IMBERAL Multidrain 89V:® 1,05 m²/m²
IMBERAL AS Multidrain 89V:® 1 m/lfd.M.
Menge: 0,000 m²
Voraussichtliche Abrechnungsmenge: 0,000

**1.07.140 Schutz und Dränschichten**
*** Grundposition ZZ 0.0
®Alternativ können Polystyroldränplatten, Perimeterdämmplatten o.ä. Schutzplatten, die keine punktuelle Belastung auf die Abdichtung ausüben mit IMBERAL  BEP-F 20B auf die vollständig abgetrocknete Abdichtungsschicht verklebt werden. Im Bereich der Hohlkehle muss ein Anschrägen der Platten erfolgen. Eine mechanische Beanspruchung der Hohlkehle z.B. durch Schubspannungen ist auszuschließen

Verbrauch:
IMBERAL® BEP-F 20B:  1,5 kg/m²
Bei punktweiser Verklebung
Menge: 0,000
Voraussichtliche Abrechnungsmenge: 0,000

**1.07.150 Vorbereiten des Untergrundes**
Entfernen von Staub, Schmutz, Mörtelresten, Graten, Sinterschichten u.a. haftungsvermindernden Teilen von der Bodenplattenoberfläche
Menge: 0,000 m²
Voraussichtliche Abrechnungsmenge: 0,000

**1.07.160 Grundierung der Bodenfläche**
Zur Staubbindung, Verfestigung, und Haftvermittlung Auftragen der Bitumen-Kautschuk-Emulsion im Streich-, Roll- oder Spritzverfahren. Die Baustoffoberfläche muss eine Kontakthaftung von mindestens 50% gewährleisten

Verbrauch:
IMBERAL® SK 16B:  0,15-0,20 kg/m²
Menge: 0,000 m²
Voraussichtliche Abrechnungsmenge: 0,000

**1.07.170 Abdichtung der Bodenfläche**
Lagenweises Aufkleben der Bitumen bahn gemäß den Verarbeitungsrichtlinien

Verbrauch:
IMBERAL® SKB 89B:  1,1 m²/m²
Menge: 0,000 m²
Voraussichtliche Abrechnungsmenge: 0,000

**1.07.180 Fußbodenaufbau**
Nach vollständiger Durchtrocknung der Abdichtungslage Auflegen einer bitumenverträglichen Gleitfolie als Schutz-und Trennlage. Anschließend kann weiterer Aufbau erfolgen

Verbrauch:
PE-Folie:  2,1 m²/m²
Menge: 0,000 m²
Voraussichtliche Abrechnungsmenge: 0,000

#### 1.08 Planungsrichtlinie aufstauendes Sickerwasser

**1.08.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
IMBERAL® Aquarol 10D
INTRASIT® Poly-C1 54Z
INTRASIT® Poly-C2 54Z
IMBERAL® FAB 89ZH
IMBERAL® VE 89V
IMBERAL® Multidrain 89V
IMBERAL® AS Multidrain 89V
INTRASIT® RZ1 55HSP
Menge: 0,000
Voraussichtliche Abrechnungsmenge: 0,000

**1.08.020 Bewegungsfugen im Boden**
Die zu erwartendem aufstauendem Sickerwasser sind Bewegungsfugen in der Bodenfläche zu vermeiden. Sollten hier Fugen angeordnet werden, so ist dies eines Sonderbauweise. Die erforderliche Abdichtungsmaßnahme muss objektspezifisch geplant und ausgeführt werden
Menge: 0,000 lfdm
Voraussichtliche Abrechnungsmenge: 0,000

**1.08.030 Wandquerschnittsabdichtung gem. DIN 18195**
Die Horizontalabdichtung erfolgt in allen aufgehenden Wänden. Die Abdichtung sollte auf der Bodenplatte oder auf der ersten Steinlage verlegt werden. Als Abdichtung können Bitumen-Dachdichtungsbahnen, Bitumen-Dachbahnen bzw. Kunststoff-Dichtungsbahnen (müssen bitumenverträglich sein) eingesetzt werden
Menge: 0,000 m²
Voraussichtliche Abrechnungsmenge: 0,000

**1.08.040 Wandquerschnittsabdichtung gem. Planungsrichtlinie**
*** Grundposition ZZ 0.0
Horizontalabdichtung auf der Bodenplatte unterhalb der ersten Steinlage. Bei Außenwänden Überstand der Abdichtung ca. 10 cm nach innen, und außen fortlaufend über die Fundamentvorderkante etwa 10 cm auf die Stirnfläche führen. Der Auftrag erfolgt in 2 Arbeitsgängen. Abweichend von der DIN 18195 kommen, aufgrund der besseren Einbindung in die anzuschließenden Abdichtungslagen, 2-komp. flexible Dichtungsschlämmen zum Einsatz. Diese Ausführungsvariante ist mit dem Auftraggeber schriftlich zu vereinbaren, bezugnehmend auf die  Planungsrichtlinie
Verbrauch:
INTRASIT® Poly-C1 54Z:  3,5 kg/m²
oder
INTRASIT® Poly-C2 54Z:  3,5 kg/m²
Menge: 0,000
Voraussichtliche Abrechnungsmenge: 0,000

**1.08.050 Vorbereiten des Untergrundes**
®Entfernen von Staub, Schmutz, Mörtelresten, Sinterschichten u.a. haftungsvermindernden Teilen von Wandflächen, Fundamentoberflächen und vorderkanten. Offene Fugen und Ausbrüche > 5 mm mit  INTRASIT  RZ1 55HSP verschließen. Fasen aller Außenecken und kanten

Verbrauch:
INTRASIT® RZ1 55HSP:  1,75 kg/l Hohlraum
Menge: 0,000 kg
Voraussichtliche Abrechnungsmenge: 0,000

**1.08.060 Hohlkehle**
Anlegen von Hohlkehlen in allen Innenecken mit® INTRASIT  RZ1 55HSP. Eine Flankenlänge von etwa 2 cm ist ausreichend. Alternativ können die Hohlkehlen mit 2-komp. standfesten hahne-Bitumen-Dickbeschichtungen ausgeführt werden

Verbrauch:
INTRASIT® RZ1 55HSP:  1,75 kg/lfd.M. Hohlkehle
hahne - 2K - KMB:  1 kg(l)/lfd.M. Hohlkehle
Menge: 0,000 lfdm
Voraussichtliche Abrechnungsmenge: 0,000

**1.08.070 Zwischenabdichtung**
Bei Gefahr negativer Wasserbelastung auf KMB kann eine Zwischenabdichtung aus® INTRASIT  RZ1 55HSP erfolgen

Verbrauch:
INTRASIT® RZ1 55HSP:  3 kg/m²
Menge: 0,000 kg
Voraussichtliche Abrechnungsmenge: 0,000

**1.08.080 Grundierung der Wandfläche**
®Zur Staubbindung, Verfestigung und Haftvermittlung Auftragen der patentierten, wässrigen Grundierung IMBERAL  Aquarol 10D im Streich-, Roll- oder Spritzverfahren

Verbrauch:
IMBERAL® Aquarol 10D:  0,15-0,25 kg/m²
Menge: 0,000 m²
Voraussichtliche Abrechnungsmenge: 0,000

**1.08.090 Abdichtung des Spritzwasserbereichs**
Spritzwasserbereich mit flexibler Dichtungsschlämme® INTRASIT  Poly-C1 54Z oder INTRASIT®  Poly-C2 54Z abdichten, sofern ein Sockel vorgesehen ist. Der Schlämmauftrag erfolgt mind. 30 cm oberhalb GOK, bis ca. 20 cm unterhalb GOK

Verbrauch:
INTRASIT® Poly-C1 54Z:  3 kg/m²
INTRASIT® Poly-C2 54Z:  3 kg/m²
Menge: 0,000 m²
Voraussichtliche Abrechnungsmenge: 0,000

**1.08.100 Kratz- und Füllspachtelung**
Dünnschichtiger Auftrag zum Verschließen von Poren
(Beton) bzw. Egalisierung profilierter Untergründe

Verbrauch:
hahne-KMB:  1 kg(l)/m² bei Betonflächen
hahne-KMB:  1-3 kg(l)/m² bei Mauerwerk
Menge: 0,000 m²
Voraussichtliche Abrechnungsmenge: 0,000

**1.08.110 Einbinden von Durchdringungen**
*** Bedarfsposition ohne GB
Rohre hohlkehlenartig mit Gewebestreifen eindichten. Einklemmfolien und Tellerrandanschlüsse ebenfalls mit Gewebe verstärken und eindichten.
Durchdringungen wie oben beschrieben dürfen nur im Bereich Bodenfeuchtigkeit ausgeführt werden. Rohr- und/oder Kabeldurchführungen im Bereich aufstauendes Sickerwasser müssen mit Hilfe von Los-/Festflanschkonstruktionen ausgebildet werden. Z.B Rohrdurchführungen der Firma Krasemann GmbH & Co.KG, Max-Planck-Straße 2, 46414 Rhede
Menge: 0,000 Stck
Voraussichtliche Abrechnungsmenge: 0,000

**1.08.120 Bewegungsfugen im Wandbereich**
Das Fugenband wird an der Wand fixiert, die Polyestervlieseinlage mit hahne-KMB auf der Wand verklebt und später in die Flächenabdichtung eingebunden. Das Band sollte die Fuge schlaufenförmig überdecken, so das Bewegungen oder Setzungen des Untergrundes nicht auf die Abdichtungslage übertragen werden

Verbrauch:
hahne-KMB:  1 kg(l)/lfd.M. Fugenband
IMBERAL FAB 89ZH:® 1m/lfd.M.
Menge: 0,000 lfdm
Voraussichtliche Abrechnungsmenge: 0,000

**1.08.130 Abdichtung der Wandfläche**
Aufbringen der Abdichtungsmasse im Spachtel- oder Spritzverfahren (Peristaltikpumpe PP 99). Der Auftrag muss 2-lagig erfolgen. In die erste Lage wird vollflächig eine Verstärkungseinlage eingearbeitet

Verbrauch:
hahne-KMB:  4,4 - 5,5 kg(l)/m², je nach eingesetzter Bitumen-Dickbeschichtung.
Die Mindest-trockenschichtdicke beträgt 4 mm.
IMBERAL® VE 89V.  1,05 m²/m²
Menge: 0,000 m²
Voraussichtliche Abrechnungsmenge: 0,000

**1.08.140 Schutz und Dränschicht Wand**
Schutz- und Dränschicht nach vollständiger Durchtrocknung der Flächenabdichtung aus einer mit Gleitvlies versehenen Noppenbahn vorschriftsmäßig anbringen

Verbrauch:
IMBERAL® Multidrain 89V:  1,05 m²/m²
IMBERAL® AS Multidrain 89V:  1 m/lfd.M.
Menge: 0,000 m²
Voraussichtliche Abrechnungsmenge: 0,000

**1.08.150 Perimeterdämmung Wand**
*** Grundposition ZZ 0.0
Alternativ können Perimeterdämmplatten die keine punktuelle Belastung auf die Abdichtung ausüben mit 2-komp. standfester Hahne-Bitumen-Dickbeschichtung auf die vollständig abgetrocknete Abdichtungsschicht verklebt werden. Im Hohlkehlenbereich muss ein Anschrägen der Platten erfolgen. Eine mechanische Beanspruchung der Hohlkehle, z.B. durch Schubspannungen, ist auszu-schließen

Verbrauch:
hahne-KMB:  ca. 2-4 kg(l)/m²
Menge: 0,000
Voraussichtliche Abrechnungsmenge: 0,000

**1.08.160 Reinigen der Bodenplatte**
Entfernen von Staub, Schmutz, Mörtelresten, Graten, Sinterschichten u.a. haftungsvermindernden Teilen von der Bodenplattenoberfläche
Menge: 0,000 m²
Voraussichtliche Abrechnungsmenge: 0,000

**1.08.170 Kratzspachtelung der Bodenfläche**
Dünnschichtiger Auftrag zum Verschließen von Poren

Verbrauch:
hahne-KMB:  ca. 1 kg(l)/m²
Menge: 0,000 m²
Voraussichtliche Abrechnungsmenge: 0,000

**1.08.180 Abdichtung der Bodenfläche**
Aufbringen der Abdichtungsmasse im Spachtel- oder Spritzverfahren (Peristaltikpumpe PP 99). Der Auftrag muss 2-lagig erfolgen. In die erste Lage wird vollflächig eine Verstärkungseinlage eingearbeitet

Verbrauch:
hahne-KMB:  4,4 - 5,5 kg(l)/m², je nach eingesetzter Bitumen-Dickbeschichtung.
Die Mindest-trockenschichtdicke beträgt 4 mm.
IMBERAL® VE 89V.  1,05 m²/m²
Menge: 0,000 m²
Voraussichtliche Abrechnungsmenge: 0,000

**1.08.190 Fußbodenaufbau**
Nach vollständiger Durchtrocknung der Abdichtungslage, auflegen einer bitumenverträglichen Gleitfolie als Schutz-und Trennlage. Anschließend kann weiterer Aufbau erfolgen.
Menge: 0,000 m²
Voraussichtliche Abrechnungsmenge: 0,000

#### 1.09 Planungsrichtlinie drückendes Wasser

**1.09.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
IMBERAL® Aquarol 10D
INTRASIT® Poly-C1 54Z
INTRASIT® Poly-C2 54Z
IMBERAL® FAB 89ZH
IMBERAL® Multidrain 89V
IMBERAL® AS Multidrain 89V
INTRASIT® RZ1 55HSP
Menge: 0,000
Voraussichtliche Abrechnungsmenge: 0,000

**1.09.020 Bewegungsfugen im Boden**
*** Bedarfsposition ohne GB
Die zu erwartendem aufstauendem Sickerwasser sind Bewegungsfugen in der Bodenfläche zu vermeiden. Sollten hier Fugen angeordnet werden, so ist dies eine Sonderbauweise. Die erforderliche Abdichtungsmaßnahme muss objektspezifisch geplant und ausgeführt werden
Menge: 0,000 lfdm
Voraussichtliche Abrechnungsmenge: 0,000

**1.09.030 Wandquerschnittsabdichtung gem. DIN 18195**
Die Horizontalabdichtung erfolgt in allen aufgehenden Wänden. Die Abdichtung sollte auf der Bodenplatte oder auf der ersten Steinlage verlegt werden. Als Abdichtung können Bitumen-Dachdichtungsbahnen, Bitumen-Dachbahnen bzw. Kunststoff-Dichtungsbahnen (müssen bitumenverträglich sein) eingesetzt werden.
Menge: 0,000 m²
Voraussichtliche Abrechnungsmenge: 0,000

**1.09.040 Wandquerschnittsabdichtung gem. Planungsrichtlinie**
*** Grundposition ZZ 0.0
Horizontalabdichtung auf der Bodenplatte unterhalb der ersten Steinlage. Bei Außenwänden Überstand der Abdichtung ca. 10 cm nach innen, und außen fortlaufend über die Fundamentvorderkante etwa 10 cm auf die Stirnfläche führen. Der Auftrag erfolgt in 2 Arbeitsgängen. Abweichend von der DIN 18195 kommen, aufgrund der besseren Einbindung in die anzuschließenden Abdichtungslagen, 2-komp. flexible Dichtungsschlämmen zum Einsatz. Diese Ausführungsvariante ist mit dem Auftraggeber schriftlich zu vereinbaren, bezugnehmend auf die  Planungsrichtlinie.

Verbrauch:
INTRASIT® Poly-C1 54Z:  3,5 kg/m²
oder
INTRASIT® Poly-C2 54Z:  3,5 kg/m²
Menge: 0,000
Voraussichtliche Abrechnungsmenge: 0,000

**1.09.050 Vorbereiten des Untergrundes**
®Entfernen von Staub, Schmutz, Mörtelresten, Sinter-schichten u.a. haftungsvermindernden Teilen von Wand-flächen, Fundamentoberflächen und vorderkanten. Offene Fugen und Ausbrüche > 5 mm mit  INTRASIT  RZ1 55HSP verschließen. Fasen aller Außenecken und kanten

Verbrauch:
INTRASIT® RZ1 55HSP:  1,75 kg/l Hohlraum
Menge: 0,000 kg
Voraussichtliche Abrechnungsmenge: 0,000

**1.09.060 Hohlkehle**
Anlegen von Hohlkehlen in allen Innenecken mit® INTRASIT  RZ1 55HSP. Eine Flankenlänge von etwa  2 cm ist ausreichend. Alternativ können die Hohlkehlen mit 2-komp. standfesten hahne-Bitumen-Dickbeschichtungen ausgeführt werden

Verbrauch:
INTRASIT® RZ1 55HSP:  1,75 kg/lfd.M. Hohlkehle
hahne - 2K - KMB:  1 kg(l)/lfd.M. Hohlkehle
Menge: 0,000 lfdm
Voraussichtliche Abrechnungsmenge: 0,000

**1.09.070 Zwischenabdichtung**
*** Bedarfsposition ohne GB
Bei Gefahr negativer Wasserbelastung auf KMB kann eine Zwischenabdichtung aus® INTRASIT  RZ1 55HSP erfolgen

Verbrauch:
INTRASIT® RZ1 55HSP:  3 kg/m²
Menge: 0,000 m²
Voraussichtliche Abrechnungsmenge: 0,000

**1.09.080 Grundierung der Wandfläche**
®Zur Staubbindung, Verfestigung und Haftvermittlung Auftragen der patentierten, wässrigen Grundierung IMBERAL  Aquarol 10D im Streich-, Roll- oder Spritzverfahren

Verbrauch:
IMBERAL® Aquarol 10D:  0,15-0,25 kg/m²
Menge: 0,000 m²
Voraussichtliche Abrechnungsmenge: 0,000

**1.09.090 Abdichtung des Spritzwasserbereichs**
Spritzwasserbereich mit flexibler Dichtungsschlämme® INTRASIT  Poly-C1 54Z oder INTRASIT®  Poly-C2 54Z abdichten, sofern ein Sockel vorgesehen ist. Der Schlämmauftrag erfolgt mind. 30 cm oberhalb GOK, bis ca. 20 cm unterhalb GOK

Verbrauch:
INTRASIT® Poly-C1 54Z:  3 kg/m²
INTRASIT® Poly-C2 54Z:  3 kg/m²
Menge: 0,000 m²
Voraussichtliche Abrechnungsmenge: 0,000

**1.09.100 Kratz- und Füllspachtelung**
Dünnschichtiger Auftrag zum Verschließen von Poren
(Beton) bzw. Egalisierung profilierter Untergründe

Verbrauch:
hahne-KMB:  1 kg(l)/m² bei Betonflächen
hahne-KMB:  1-3 kg(l)/m² bei Mauerwerk
Menge: 0,000 m²
Voraussichtliche Abrechnungsmenge: 0,000

**1.09.110 Einbinden von Durchdringungen**
*** Bedarfsposition ohne GB
Rohre hohlkehlenartig mit Gewebestreifen eindichten. Einklemmfolien und Tellerrandanschlüsse ebenfalls mit Gewebe verstärken und eindichten.
Durchdringungen wie oben beschrieben dürfen nur im Bereich Bodenfeuchtigkeit ausgeführt werden. Rohr- und/oder Kabeldurchführungen im Bereich aufstauendes Sickerwasser müssen mit Hilfe von Los-/Festflanschkonstruktionen ausgebildet werden. Z.B Rohrdurchführungen der Firma Krasemann GmbH & Co.KG, Max-Planck-Straße 2, 46414 Rhede
Menge: 0,000 Stck
Voraussichtliche Abrechnungsmenge: 0,000

**1.09.120 Bewegungsfugen im Wandbereich**
Menge: 0,000 lfdm
Voraussichtliche Abrechnungsmenge: 0,000

**1.09.130 Abdichtung der Wandfläche**
Aufbringen der Abdichtungsmasse im Spachtel- oder Spritzverfahren (Peristaltikpumpe PP 99). Der Auftrag muss 2-lagig erfolgen. In die erste Lage wird vollflächig eine Verstärkungseinlage eingearbeitet

Verbrauch:
hahne-KMB:  4,4 - 5,5 kg(l)/m², je nach eingesetzter Bitumen-Dickbeschichtung.
Die Mindesttrockenschichtdicke beträgt 4 mm.
IMBERAL® VE 89V.  1,05 m²/m²
Menge: 0,000 m²
Voraussichtliche Abrechnungsmenge: 0,000

**1.09.140 Schutzschicht Wand**
Schutz- und Dränschicht nach vollständiger Durchtrocknung der Flächenabdichtung aus einer mit Gleitvlies versehenen Noppenbahn vorschriftsmäßig anbringen

Verbrauch:
IMBERAL® Multidrain 89V:  1,05 m²/m²
IMBERAL AS Multidrain 89V:® 1 m/lfd.M.
Menge: 0,000 m²
Voraussichtliche Abrechnungsmenge: 0,000

**1.09.150 Perimeterdämmung Wand**
*** Grundposition ZZ 0.0
Alternativ können Perimeterdämmplatten die keine punktuelle Belastung auf die Abdichtung ausüben mit 2-komp. standfester Hahne-Bitumen-Dickbeschichtung auf die vollständig abgetrocknete Abdichtungsschicht verklebt werden. Im Hohlkehlenbereich muss ein Anschrägen der Platten erfolgen. Eine mechanische Beanspruchung der Hohlkehle, z.B. durch Schubspannungen, ist auszu-schließen

Verbrauch:
hahne-KMB:  ca. 2-4 kg(l)/m²
Menge: 0,000
Voraussichtliche Abrechnungsmenge: 0,000

**1.09.160 Reinigen der Bodenplatte**
Menge: 0,000 m²
Voraussichtliche Abrechnungsmenge: 0,000

**1.09.170 Kratzspachtelung der Bodenfläche**
Dünnschichtiger Auftrag zum Verschließen von Poren

Verbrauch:
hahne-KMB:  ca. 1 kg(l)/m²
Menge: 0,000 m²
Voraussichtliche Abrechnungsmenge: 0,000

**1.09.180 Abdichtung der Bodenfläche**
Aufbringen der Abdichtungsmasse im Spachtel- oder Spritzverfahren (Peristaltikpumpe PP 99). Der Auftrag muss 2-lagig erfolgen. In die erste Lage wird vollflächig eine Verstärkungseinlage eingearbeitet

Verbrauch:
hahne-KMB:  4,4 - 5,5 kg(l)/m², je nach eingesetzter Bitumen-Dickbeschichtung.
Die Mindest-trockenschichtdicke beträgt 4 mm.
IMBERAL® VE 89V.  1,05 m²/m²
Menge: 0,000 m²
Voraussichtliche Abrechnungsmenge: 0,000

**1.09.190 Fußbodenaufbau**
Nach vollständiger Durchtrocknung der Abdichtungslage, auflegen einer bitumenverträglichen Gleitfolie als Schutz-und Trennlage. Anschließend kann weiterer Aufbau erfolgen
Menge: 0,000 m²
Voraussichtliche Abrechnungsmenge: 0,000

#### 1.10 Garantie Teil 4

**1.10.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
IMBERAL® Aquarol 10D
INTRASIT® Poly-C1 54Z
INTRASIT® Poly-C2 54Z
IMBERAL® S 100 90B
IMBERAL® 2K 20B
IMBERAL® Multidrain 89V
IMBERAL® AS Multidrain 89V
IMBERAL® BEP-F 20B
INTRASIT® RZ1 55HSP
Menge: 0,000
Voraussichtliche Abrechnungsmenge: 0,000

**1.10.020 Wandquerschnittsabdichtung gem. DIN 18195**
Die Horizontalabdichtung erfolgt in allen aufgehenden Wänden. Die Abdichtung sollte auf der Bodenplatte oder auf der ersten Steinlage verlegt werden. Als Abdichtung können Bitumen-Dachdichtungsbahnen, Bitumen-Dachbahnen bzw. Kunststoff-Dichtungsbahnen (müssen bitumenverträglich sein) eingesetzt werden
Menge: 0,000 m²
Voraussichtliche Abrechnungsmenge: 0,000

**1.10.030 Wandquerschnittsabdichtung gem. Planungsrichtlinie**
*** Grundposition ZZ 0.0
Horizontalabdichtung auf der Bodenplatte unterhalb der ersten Steinlage. Bei Außenwänden Überstand der Abdichtung ca. 10 cm nach innen, und außen fortlaufend über die Fundamentvorderkante etwa 10 cm auf die Stirnfläche führen. Der Auftrag erfolgt in 2 Arbeitsgängen. Abweichend von der DIN 18195 kommen, aufgrund der besseren Einbindung in die anzuschließenden Abdichtungslagen, 2-komp. flexible Dichtungsschlämmen zum Einsatz. Diese Ausführungsvariante ist mit dem Auftraggeber schriftlich zu vereinbaren, bezugnehmend auf die Planungsrichtlinie.

Verbrauch:
INTRASIT® Poly-C1 54Z:  3,5 kg/m²
oder
INTRASIT® Poly-C2 54Z:  3,5 kg/m²
Menge: 0,000
Voraussichtliche Abrechnungsmenge: 0,000

**1.10.040 Bewegungsfugen im Wandbereich**
*** Bedarfsposition ohne GB
®Bewegungsfugen in der Bodenplatte mit hahne-Fugen-abdeckband abdichten. Den Polyestervliesrand mit IMBERAL® 2K 20B oder  IMBERAL  S 100 90B
®aufkleben und später in die Flächenabdichtung einbinden. In Sonderfällen (hohe Zugkräfte) kann das Band mit HADAPLAN T2 12E aufgeklebt werden

Verbrauch:
IMBERAL® 2K 20B: ca.  1 kg/lfd.M. Fugenband
IMBERAL S 100 90B :® 1 l/lfd.M. Fugenband
Menge: 0,000 lfdm
Voraussichtliche Abrechnungsmenge: 0,000

**1.10.050 Reinigen der Wandfläche**
Entfernen von Staub, Schmutz, Mörtelresten, Sinterschichten u.a. haftungsvermindernden Teilen von Wandflächen, Fundamentoberflächen und vorderkanten.
Fasen aller Außenecken und kanten.
Menge: 0,000 m²
Voraussichtliche Abrechnungsmenge: 0,000

**1.10.060 Grundieren der Wandfläche**
®Zur Staubbindung, Verfestigung und Haftvermittlung Auftragen der patentierten, wässrigen Grundierung IMBERAL  Aquarol 10D im Streich-, Roll- oder Spritzverfahren

Verbrauch:
IMBERAL® Aquarol 10D:  0,15-0,25 kg/m²
Menge: 0,000 m²
Voraussichtliche Abrechnungsmenge: 0,000

**1.10.070 Ausbessern der Wandfläche**
Offene Fugen und Ausbüche > 5 mm mit® INTRASIT  RZ1 55HSP verschließen. Fasen aller Außenecken und -kanten

Verbrauch:
INTRASIT® RZ1 55HSP:  1,75 kg/l Hohlraum
Menge: 0,000 m²
Voraussichtliche Abrechnungsmenge: 0,000

**1.10.080 Hohlkehle**
Anlegen von Hohlkehlen in allen Innenecken mit® INTRASIT  RZ1 55HSP. Eine Flankenlänge von etwa  2 cm ist ausreichend. Alternativ können die Hohlkehlen mit  IMBERAL® 2K 20B oder IMBERAL® S 100 90B an-gelegt werden

Verbrauch:
INTRASIT RZ1 55HSP:® 1,75 kg/lfd.M. Hohlkehle
IMBERAL® 2K 20B:  1 kg/lfd.M. Hohlkehle
IMBERAL S 100 90B:® 1 l/lfd.M. Hohlkehle
Menge: 0,000 lfdm
Voraussichtliche Abrechnungsmenge: 0,000

**1.10.090 Zwischenabdichtung**
*** Bedarfsposition ohne GB
®Zwischenabdichtung des Wand/-Sohleanschlussbereichs (min. 10 cm auf Vorderkante Sohlplatte und 20 cm oberhalb der Wandquerschnittsabdichtung) als Schutz vor negativer Wasserbelastung mit  INTRASIT  RZ1 55HSP ausführen

Verbrauch:
INTRASIT® RZ1 55HSP:  3 kg/m²
Menge: 0,000 kg
Voraussichtliche Abrechnungsmenge: 0,000

**1.10.100 Abdichtung des Spritzwasserbereichs**
Spritzwasserbereich mit flexibler Dichtungsschlämme® INTRASIT  Poly-C1 54Z oder INTRASIT®  Poly-C2 54Z abdichten, sofern ein Sockel vorgesehen ist. Der Schlämmauftrag erfolgt mind. 30 cm oberhalb GOK, bis ca. 20 cm unterhalb GOK

Verbrauch:
INTRASIT® Poly-C1 54Z:  3 kg/m²
INTRASIT® Poly-C2 54Z:  3 kg/m²
Menge: 0,000 m²
Voraussichtliche Abrechnungsmenge: 0,000

**1.10.110 Kratz- und Füllspachtelung**
Dünnschichtiger Auftrag zum Verschließen von Poren
(Beton) bzw. Egalisierung profilierter Untergründe

Verbrauch:
IMBERAL® 2K 20B:  1 kg/m²
IMBERAL® 2K 20B:  1-3 kg/m²

IMBERAL® S 100 90B:  1 l/m²
IMBERAL® S 100 90B:  1-3 l/m²
Menge: 0,000 m²
Voraussichtliche Abrechnungsmenge: 0,000

**1.10.120 Einbinden von Durchdringungen**
Rohre hohlkehlenartig mit Gewebestreifen eindichten. Einklemmfolien und Tellerrandanschlüsse ebenfalls mit Gewebe verstärken und eindichten
Menge: 0,000 Stck
Voraussichtliche Abrechnungsmenge: 0,000

**1.10.130 Bewegungsfugen im Wandbereich**
Das Fugenband aus dem Bereich der Bodenplatte weiter-führen, die kaschierten Polyestervlieseinlagen mit  IMBERAL® 2K 20B auf die Wandflächen verkleben und später in die Flächenabdichtung einbinden

Verbrauch:
IMBERAL® 2K 20B:  1 kg/lfd.M. Fugenband
IMBERAL® FAB 89ZH:  1 m/lfd.M.
Menge: 0,000 lfdm
Voraussichtliche Abrechnungsmenge: 0,000

**1.10.140 Abdichtung der Wandfläche**
Aufbringen der Abdichtungsmasse im Spachtel- oder Spritzverfahren (Peristaltikpumpe PP 99). Der Auftrag muss 2-lagig erfolgen, kann jedoch frisch in frisch durch-geführt werden

Mindestverbrauch gem. DIN 18195 Teil 4:
IMBERAL® 2K 20B :  3,6 kg/m²
entspricht 3 mm Trockenschichtdicke
IMBERAL® S 100 90B :  3,3 l/m²
entspricht 3 mm Trockenschichtdicke

Baustellenbedingt können sich die angegebenen Verbrauchsmengen um 1-1,5 kg(l)/m² erhöhen
Menge: 0,000 m²
Voraussichtliche Abrechnungsmenge: 0,000

**1.10.150 Schutz und Dränschichten**
®Schutzschicht nach vollständiger Durchtrocknung der Flächenabdichtung aus einer mit Gleitvlies versehenen Noppenbahn vorschriftsmäßig anbringen und verwahren. Fabrikat: IMBERAL Multidrain 89V .  Die Bahn muss in die Ringdrainage (falls vorhanden) eingebunden werden

Verbrauch:
IMBERAL Multidrain 89V:® 1,05 m²/m²
IMBERAL AS Multidrain 89V:® 1 m/lfd.M.
Menge: 0,000 m²
Voraussichtliche Abrechnungsmenge: 0,000

**1.10.160 Schutz und Dränschichten**
*** Grundposition ZZ 0.0
®Alternativ können Polystyroldränplatten, Perimeterdämmplatten o.ä. Schutzplatten, die keine punktuelle Belastung auf die Abdichtung ausüben mit IMBERAL® 2K 20B,  IMBERAL  S 100 90B oder IMBERAL® BEP-F 20B auf die vollständig abgetrocknete Abdichtungsschicht verklebt werden. Im Bereich der Hohlkehle muss ein Anschrägen der Platten erfolgen. Eine mechanische Beanspruchung der Hohlkehle z.B. durch Schubspannungen ist auszuschließen

Verbrauch:
IMBERAL® 2K 20B:  1,5 kg/m²
IMBERAL® S 100 90B:  1,5 l/m²
IMBERAL® BEP-F 20B:  1,5 kg/m²
Menge: 0,000
Voraussichtliche Abrechnungsmenge: 0,000

**1.10.170 Reinigen der Bodenplatte**
Entfernen von Staub, Schmutz, Mörtelresten, Graten, Sinterschichten u.a. haftungsvermindernden Teilen von der Bodenplattenoberfläche
Menge: 0,000 m²
Voraussichtliche Abrechnungsmenge: 0,000

**1.10.180 Grundieren der Bodenplatte**
®Zur Staubbindung, Verfestigung und Haftvermittlung Auftragen der patentierten, wässrigen Grundierung IMBERAL  Aquarol 10D im Streich-, Roll- oder Spritzverfahren

Verbrauch:
IMBERAL® Aquarol 10D:  0,15-0,25 kg/m²
Menge: 0,000 m²
Voraussichtliche Abrechnungsmenge: 0,000

**1.10.190 Kratzspachtelung der Bodenplatte**
Dünnschichtiger Auftrag zum Verschließen der Poren

Verbrauch:
IMBERAL® 2K 20B:  1 kg/m²
IMBERAL® S 100 90B:  1 l/m²
Menge: 0,000 m²
Voraussichtliche Abrechnungsmenge: 0,000

**1.10.200 Abdichtung der Bodenfläche**
Aufbringen der Abdichtungsmasse im Spachtel- oder Spritzverfahren (Peristaltikpumpe PP 99). Der Auftrag muss 2-lagig erfolgen, kann jedoch frisch in frisch durch-geführt werden

Mindestverbrauch gem. DIN 18195 Teil 4:
IMBERAL® 2K 20B :  3,6 kg/m²
entspricht 3 mm Trockenschichtdicke
IMBERAL® S 100 90B :  3,3 l/m²
entspricht 3 mm Trockenschichtdicke

Baustellenbedingt können sich die angegebenen Verbrauchsmengen um 1-1,5 kg(l)/m² erhöhen
Menge: 0,000 m²
Voraussichtliche Abrechnungsmenge: 0,000

**1.10.210 Fußbodenaufbau**
Nach vollständiger Durchtrocknung der Abdichtungslage Auflegen einer bitumenverträglichen Gleitfolie als Schutz-und Entkopplungslage. Anschließend kann weiterer Aufbau erfolgen
Menge: 0,000 m²
Voraussichtliche Abrechnungsmenge: 0,000

#### 1.11 Garantie Teil 6

**1.11.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
IMBERAL® Aquarol 10D
INTRASIT® Poly-C1 54Z
INTRASIT® Poly-C2 54Z
IMBERAL® S 100 90B
IMBERAL® 2K 20B
IMBERAL® Multidrain 89V
IMBERAL® AS Multidrain 89V
INTRASIT® RZ1 55HSP
IMBERAL® VE 89V
IMBERAL® FAB 89ZH
Menge: 0,000
Voraussichtliche Abrechnungsmenge: 0,000

**1.11.020 Reinigen der Betonoberfläche**
Entfernen von Staub, Schmutz, Mörtelresten, Graten, Sinterschichten u.a. haftungsvermindernden Teilen von der Bodenplattenoberfläche
Menge: 0,000 m²
Voraussichtliche Abrechnungsmenge: 0,000

**1.11.030 Sauberkeitsschicht, Beton C 25/30**
Sauberkeitsschicht aus Beton herstellen. Zusätzlich entsprechend den statischen Erfordernissen bewehren
Menge: 0,000 m²
Voraussichtliche Abrechnungsmenge: 0,000

**1.11.040 Bewegungsfugen im Boden**
Die zu erwartendem aufstauendem Sickerwasser sind Bewegungsfugen in der Bodenfläche zu vermeiden. Sollten hier Fugen angeordnet werden, so ist dies eine Sonderbauweise. Die erforderliche Abdichtungsmaßnahme muss objektspezifisch geplant und ausgeführt werden
Menge: 0,000 lfdm
Voraussichtliche Abrechnungsmenge: 0,000

**1.11.050 Grundieren der Bodenfläche**
®Zur Staubbindung, Verfestigung und Haftvermittlung Auftragen der patentierten, wässrigen Grundierung IMBERAL  Aquarol 10D im Streich-, Roll- oder Spritzverfahren

Verbrauch:
IMBERAL® Aquarol 10D:  0,15-0,25 kg/m²
Menge: 0,000 m²
Voraussichtliche Abrechnungsmenge: 0,000

**1.11.060 Kratz- und Füllspachtelung**
Dünnschichtiger Auftrag zum Verschließen von Poren

Verbrauch:
IMBERAL® 2K 20B:  1 kg/m²
Menge: 0,000 m²
Voraussichtliche Abrechnungsmenge: 0,000

**1.11.070 Abdichtung der Bodenfläche**
Aufbringen der Abdichtungsmasse im Spachtel- oder Spritzverfahren (Peristaltikpumpe PP 99). Der Auftrag muss 2-lagig erfolgen. In die erste Lage wird vollflächig eine Verstärkungseinlage eingearbeitet

Mindestverbrauch gem. DIN 18195 Teil 6:
IMBERAL® 2K 20B :  4,9 kg/m²
entspricht 4 mm Trockenschichtdicke
IMBERAL® VE 89V:  1,05 m²/m²
Menge: 0,000 m²
Voraussichtliche Abrechnungsmenge: 0,000

**1.11.080 Schutzestrich Boden**
Nach vollständiger Durchtrocknung der Abdichtung Verlegung einer doppellagigen PE-Folie als Schutz- und gleitschicht. Anschließend Aufbringen eines Schutzestrichs

Verbrauch:
PE-Folie:  ca. 2,1 m²/m²
Menge: 0,000 m²
Voraussichtliche Abrechnungsmenge: 0,000

**1.11.090 Reinigen des Untergrundes**
Entfernen von Staub, Schmutz, Mörtelresten, Sinterschichten u.a. haftungsvermindernden Teilen von Wandflächen, Fundamentoberflächen und vorderkanten. Fasen aller Außenecken und kanten
Menge: 0,000 m²
Voraussichtliche Abrechnungsmenge: 0,000

**1.11.100 Grundierung der Wandfläche**
®Zur Staubbindung, Verfestigung und Haftvermittlung Auftragen der patentierten, wässrigen Grundierung IMBERAL  Aquarol 10D im Streich-, Roll- oder Spritzverfahren

Verbrauch:
IMBERAL® Aquarol 10D:  0,15-0,25 kg/m²
Menge: 0,000 m²
Voraussichtliche Abrechnungsmenge: 0,000

**1.11.110 Ausbessern der Wandfläche**
Offene Fugen und Ausbrüche > 5 mm mit® INTRASIT  RZ1 55HSP verschließen.  Fasen aller Außenecken und kanten

Verbrauch:
INTRASIT® RZ1 55HSP:  1,75 kg/l Hohlraum
Menge: 0,000 m²
Voraussichtliche Abrechnungsmenge: 0,000

**1.11.120 Abdichtung des Spritzwasserbereichs**
Spritzwasserbereich mit flexibler Dichtungsschlämme® INTRASIT  Poly-C1 54Z oder INTRASIT®  Poly-C2 54Z abdichten, sofern ein Putzsockel vorgesehen ist. Der Schlämmauftrag erfolgt mind. 30 cm oberhalb GOK, bis ca. 20 cm unterhalb GOK

Verbrauch:
INTRASIT® Poly-C1 54Z:  3 kg/m²
INTRASIT® Poly-C2 54Z:  3 kg/m²
Menge: 0,000 m²
Voraussichtliche Abrechnungsmenge: 0,000

**1.11.130 Hohlkehle**
Anlegen von Hohlkehlen in allen Innenecken mit® INTRASIT  RZ1 55HSP. Eine Flankenlänge von etwa 2 cm ist ausreichend. Alternativ können die Hohlkehlen mit  IMBERAL® 2K 20B oder  IMBERAL®  S 100 90B an-gelegt werden

Verbrauch:
INTRASIT® RZ1 55HSP:  1,75 kg/lfd.M. Hohlkehle
IMBERAL® 2K 20B:  1 kg/lfd.M. Hohlkehle
IMBERAL S 100 90B:® 1 l/lfd.M. Hohlkehle
Menge: 0,000 lfdm
Voraussichtliche Abrechnungsmenge: 0,000

**1.11.140 Zwischenabdichtung**
*** Bedarfsposition ohne GB
®Zwischenabdichtung des Wand-/Sohleanschlussbereichs (min. 10 cm auf Vorderkante Sohlplatte und 20 cm oberhalb der Wandquerschnittsabdichtung) als Schutz vor negativer Wasserbelastung mit  INTRASIT  RZ1 55HSP ausführen

Verbrauch:
INTRASIT® RZ1 55HSP:  3 kg/m²
Menge: 0,000 m²
Voraussichtliche Abrechnungsmenge: 0,000

**1.11.150 Kratz- und Füllspachtelung**
Dünnschichtiger Auftrag zum Verschließen von Poren
(Beton) bzw. Egalisierung profilierter Untergründe

Verbrauch:
IMBERAL® 2K 20B:  1 kg/m²
IMBERAL® 2K 20B:  1-3 kg/m²

IMBERAL®  S 100 90B:  1 l/m²
IMBERAL® S 100 90B:  1-3 l/m²
Menge: 0,000 m²
Voraussichtliche Abrechnungsmenge: 0,000

**1.11.160 Einbinden von Durchdringungen**
Rohre hohlkehlenartig mit Gewebestreifen eindichten. Einklemmfolien und Tellerrandanschlüsse ebenfalls mit Gewebe verstärken und eindichten.
Durchdringungen wie oben beschrieben dürfen nur im Bereich Bodenfeuchtigkeit ausgeführt werden. Rohr- und/oder Kabeldurchführungen im Bereich aufstauendes Sickerwasser müssen mit Hilfe von Los-/Festflanschkonstruktionen ausgebildet werden. Z.B Rohrdurchführungen der Firma Krasemann GmbH & Co.KG, Max-Planck-Straße 2, 46414 Rhede
Menge: 0,000 Stck
Voraussichtliche Abrechnungsmenge: 0,000

**1.11.170 Bewegungsfugen im Wandbereich**
Das Fugenband wird an der Wand fixiert, die Polyestervlieseinlage mit® IMBERAL® 2K 20B oder  IMBERAL  S 100 90B auf der Wand verklebt und später in die Flächenabdichtung eingebunden. Das Band sollte die Fuge schlaufenförmig überdecken, so das Bewegungen oder Setzungen des Untergrundes nicht auf die Abdichtungslage übertragen werden

Verbrauch:
IMBERAL® FAB 89 ZH:  1 m/lfd.M.
IMBERAL® 2K 20B:  1 kg/lfd.M. Fugenband
IMBERAL S 100 90B:® 1 l/lfd.M. Fugenband
Menge: 0,000 lfdm
Voraussichtliche Abrechnungsmenge: 0,000

**1.11.180 Abdichtung der Wandfläche**
Aufbringen der Abdichtungsmasse im Spachtel- oder Spritzverfahren (Peristaltikpumpe PP 99). Der Auftrag muss 2-lagig erfolgen. In die erste Lage wird vollflächig eine Verstärkungseinlage eingearbeitet

Mindestverbrauch gem. DIN 18195 Teil 6:
IMBERAL® 2K 20B :  4,9 kg/m²
entspricht 4 mm Trockenschichtdicke
IMBERAL S 100 90B:® 4,4 l/m²
entspricht 4 mm Trockenschichtdicke
IMBERAL® VE 89V:  1,05 m²/m²
Baustellenbedingt können sich die angegebenen Verbrauchsmengen um 1-1,5 kg(l)/m² erhöhen.
Menge: 0,000 m²
Voraussichtliche Abrechnungsmenge: 0,000

**1.11.190 Schutz und Dränschicht Wand**
Schutz- und Dränschicht nach vollständiger Durchtrocknung der Flächenabdichtung aus einer mit Gleitvlies versehenen Noppenbahn vorschriftsmäßig anbringen

Verbrauch:
IMBERAL® Multidrain 89V:  1,05 m²/m²
IMBERAL®  AS Multidrain 89V:  1 m/lfd.M.
Menge: 0,000 m²
Voraussichtliche Abrechnungsmenge: 0,000

**1.11.200 Perimeterdämmung Wand**
*** Grundposition ZZ 0.0
Alternativ können Perimeterdämmplatten die keine punktuelle Belastung auf die Abdichtung ausüben mit 2-komp. standfester Hahne-Bitumen-Dickbeschichtung auf die vollständig abgetrocknete Abdichtungsschicht verklebt werden. Im Hohlkehlenbereich muss ein Anschrägen der Platten erfolgen. Eine mechanische Beanspruchung der Hohlkehle z.B. durch Schubspannungen ist auszu-schließen

Verbrauch:
IMBERAL® 2K 20B:  2-4 kg
IMBERAL S 100 90B:® 2-4 l
Menge: 0,000
Voraussichtliche Abrechnungsmenge: 0,000

#### 1.12 IMBERAL RSB 55Z

**1.12.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
IMBERAL® RSB 55Z
®IMBERAL Aquarol 10D
®IMBERAL Multidrain 89V
®IMBERAL AS Multidrain 89V
®IMBERAL VE 89V
®INTRASIT RZ1 55HSP
Menge: 0,000
Voraussichtliche Abrechnungsmenge: 0,000

**1.12.020 Baustelleneinrichtung**
Einrichten der Baustelle und Vorhalten derselben
Menge: 0,000 psch
Voraussichtliche Abrechnungsmenge: 0,000

**1.12.030 Wasserversorgung**
Die Versorgung mit Wasser muss vor Ort gewährleistet sein.
Menge: 0,000 psch
Voraussichtliche Abrechnungsmenge: 0,000

**1.12.040 Stromversorgung**
Die Versorgung mit Strom muss vor Ort gewährleistet sein.
Menge: 0,000 psch
Voraussichtliche Abrechnungsmenge: 0,000

**1.12.050 Untergrundvorbereitung**
Vorhandene Kanten mit einem geeigneten Gerät fasen.
Menge: 0,000 m
Voraussichtliche Abrechnungsmenge: 0,000

**1.12.060 Reinigungsmethoden**
*** Bedarfsposition ohne GB
Intensives porentiefes Hochdruckwasserreinigen der zu beschichtenden Wandflächen von haftungsmindernden Bestandteilen mit geeigneten Verfahren.
Menge: 0,000 m²
Voraussichtliche Abrechnungsmenge: 0,000

**1.12.070 Grundierung**
®Grundierung aller saugfähigen mineralischen Untergründe mit IMBERAL Aquarol 10D

Verbrauch:
IMBERAL Aquarol 10D:® ca. 0,2 kg / m²
Menge: 0,000 m²
Voraussichtliche Abrechnungsmenge: 0,000

**1.12.080 Sockelabdichtung**
®Abdichtung der Sockelflächen über Gelände bis in spritzwasserfreie Höhe in zwei Arbeitsgängen mit IMBERAL RSB 55Z abdichten.

Verbrauch:
IMBERAL RSB 55Z:® ca. 3,2 kg / m²
Menge: 0,000 m²
Voraussichtliche Abrechnungsmenge: 0,000

**1.12.090 Abdichtung unter aufgehenden Wänden**
®Abdichtung unter aufgehenden Wänden mit hochdruckfester >1MN/m2 Bauwerksabdichtung in zwei Arbeitsgängen mit IMBERAL RSB 55Z

Verbrauch:
IMBERAL RSB 55Z:® ca. 3,2 kg / m²
Menge: 0,000 m²
Voraussichtliche Abrechnungsmenge: 0,000

**1.12.100 Dichtungskehle**
®Herstellen einer Dichtungskehle aus INTRASIT RZ 1 am Wand/Sohlenanschluss bzw. Sauberkeitsschicht/Sohle oder an Innenecken herstellen (ausgerundete Schenkellänge  ca. 5 cm).

Verbrauch:
INTRASIT RZ 1:® ca. 1,75 kg / m
Menge: 0,000 m
Voraussichtliche Abrechnungsmenge: 0,000

**1.12.110 Rautiefenausgleich**
®Auszubessernde Flächen mit einer Rautiefe > 5 mm (z. B. Mörteltaschen, offene Stoß- und Lagerfugen oder Ausbrüche) mit INTRASIT RZ 1, bündig schließen.

Verbrauch:
®INTRASIT RZ 1 ca. 1,75 kg / l Hohlraum
Menge: 0,000 m²
Voraussichtliche Abrechnungsmenge: 0,000

**1.12.120 Fugenabdichtung**
®Seitliche Fugenbereiche mit IMBERAL RSB 55Z vorspachteln. In die frische Schicht das  IMBERAL® FAB 89ZH einbetten und die Ränder mit IMBERAL® RSB 55Z abspachteln.

Verbrauch:
mit IMBERAL RSB 55Z:® ca.2 kg/m²
IMBERAL® FAB 89ZH:  1 m / lfdm
Menge: 0,000 m
Voraussichtliche Abrechnungsmenge: 0,000

**1.12.130 Flächenabdichtung**
®Abzudichtende Fläche mit IMBERAL RSB 55Z in zwei Anstrichen abdichten und ausreichend an aufgehenden Bauteilen hochführen.

Verbrauch:
®IMBERAL RSB 55Z ca. 4,8 kg / m² (Teil 4+5)
®IMBERAL RSB 55Z ca. 6,4 kg / m² (Teil 6)
Menge: 0,000 m²
Voraussichtliche Abrechnungsmenge: 0,000

**1.12.140 Verstärkungseinlage**
*** Bedarfsposition ohne GB
®Einlage der IMBERAL Verstärkungseinlage (bei Teil 6, DIN 18195 Pflicht)
®In rissgefährdeten Bereichen, bzw. im Bereich Wand/Sohlenübergang ist vollflächig zwischen beide Lagen die IMBERAL Verstärkungseinlage hohlstellenfrei einzubetten.

Verbrauch:
IMBERAL VE 89V:® 1,05 m2/m2
Menge: 0,000 m²
Voraussichtliche Abrechnungsmenge: 0,000

**1.12.150 Rohrdurchführungen**
Rohre hohlkehlenartig mit Gewebestreifen eindichten. Einklemmfolien und Tellerrandanschlüsse ebenfalls mit Gewebe verstärken und eindichten.
Durchdringungen wie oben beschrieben dürfen nur im Bereich Bodenfeuchtigkeit ausgeführt werden. Rohr- und/oder Kabeldurchführungen im Bereich aufstauendes Sickerwasser müssen mit Hilfe von Los-/Festflanschkonstruktionen ausgebildet werden. Z.B Rohrdurchführungen der Firma Krasemann GmbH & Co.KG, Max-Planck-Straße 2, 46414 Rhede
(in Anlehnung an DIN 18195 Teil 6)
Menge: 0,000 Stck
Voraussichtliche Abrechnungsmenge: 0,000

**1.12.160 Schutzlage**
®Wandabdichtung nach vollständiger Durchtrocknung der Abdichtungslage mit der IMBERAL Multidrain 89V vor dem Anfüllgut schützen. Die Schutzbahn ist am oberen Bahnenabschluss mit der hahne Abschlussschiene zu verwahren.

Verbrauch:
IMBERAL Multidrain 89V:® 1,05 m² / m²
IMBERAL AS Multidrain 89V:® 1 m / lfd.M.
Menge: 0,000 m²
Voraussichtliche Abrechnungsmenge: 0,000

### 2 ÖKOPLAST

#### 2.01 ÖKOPLAST 1K 20B Teil 4

**2.01.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
IMBERAL® Aquarol 10D
INTRASIT® 1KFlex 54Z
®IMBERAL RSB 55Z
INTRASIT® DS1 54Z
INTRASIT® DS2 54Z
INTRASIT® Poly-C1 54Z
INTRASIT® Poly-C2 54Z
INTRASIT® SM 54Z
IMBERAL® FAB 89ZH
IMBERAL® Multidrain 89V
IMBERAL® AS Multidrain 89V
IMBERAL® BEP-F 20B
®HADAPLAN T2 12E
INTRASIT® RZ1 55HSP
Menge: 0,000
Voraussichtliche Abrechnungsmenge: 0,000

**2.01.020 Wandquerschnittsabdichtung gem. DIN 18195**
Die Horizontalabdichtung erfolgt in allen aufgehenden Wänden. Die Abdichtung sollte auf der Bodenplatte oder auf der ersten Steinlage verlegt werden. Als Abdichtung können Bitumen-Dachdichtungsbahnen, Bitumen-Dachbahnen bzw. Kunststoff-Dichtungsbahnen (müssen bitumenverträglich sein) eingesetzt werden
Menge: 0,000 m²
Voraussichtliche Abrechnungsmenge: 0,000

**2.01.030 Wandquerschnittsabdichtung gem. Planungsrichtlinie**
*** Grundposition ZZ 0.0
Horizontalabdichtung auf der Bodenplatte unterhalb der ersten Steinlage. Bei Außenwänden Überstand der Abdichtung ca. 10 cm nach innen, und außen fortlaufend über die Fundamentvorderkante etwa 10 cm auf die Stirnfläche führen. Der Auftrag erfolgt in 2 Arbeitsgängen. Abweichend von der DIN 18195 kommen, aufgrund der besseren Einbindung in die anzuschließenden Abdichtungslagen, 2-komp. flexible Dichtungsschlämmen zum Einsatz

Verbrauch:
INTRASIT® Poly-C1 54Z:  3,5 kg/m²
IMBERAL RSB 55Z:® 3,2 kg/m²
Menge: 0,000
Voraussichtliche Abrechnungsmenge: 0,000

**2.01.040 Bewegungsfugen im Boden**
*** Bedarfsposition ohne GB
®Bewegungsfugen in der Bodenplatte mit bitumenverträglichem Fugenabdeckband in 240 mm Breite abdichten. Den Polyestervliesrand mit ÖKOPLAST® 1K 20B aufkleben und später in die Flächenabdichtung einbinden. In Sonderfällen (hohe Zugkräfte) kann das Band mit HADAPLAN T2 12E Bauharz aufgeklebt werden

Verbrauch:
ÖKOPLAST® 1K 20B:  ca. 1 l/lfd.M. Fugenband
IMBERAL FAB 89ZH:® 1 m/lfd.M.
Menge: 0,000 lfdm
Voraussichtliche Abrechnungsmenge: 0,000

**2.01.050 Vorbereiten des Untergrundes**
Entfernen von Staub, Schmutz, Mörtelresten, Sinterschichten u.a. haftungsvermindernden Teilen von Wandflächen, Fundamentoberflächen und vorderkanten. Offene Fugen und Ausbrüche > 5 mm mit Sperrmörtel schließen. Fasen aller Außenecken und kanten

Verbrauch:
INTRASIT SM 54Z:® 2 kg/l Hohlraum
INTRASIT® RZ1 55HSP :  1,75 kg/l Hohlraum
Menge: 0,000 kg
Voraussichtliche Abrechnungsmenge: 0,000

**2.01.060 Hohlkehle**
®Anlegen von Hohlkehlen in allen Innenecken mit INTRASIT RZ1 55HSP oder INTRASIT® SM 54Z. Eine Flankenlänge von etwa 2 cm ist ausreichend

Verbrauch:
INTRASIT RZ1 55HSP:® 1,75 kg/lfd.M.
INTRASIT SM 54Z:® 2 kg/lfd.M.
Menge: 0,000 lfdm
Voraussichtliche Abrechnungsmenge: 0,000

**2.01.070 Zwischenabdichtung**
*** Bedarfsposition ohne GB
Bei Gefahr der negativen Wasserbelastung auf KMB kann eine Zwischenabdichtung erfolgen

Verbrauch:
Mineralische Dichtungsschlämme
INTRASIT® DS2 54Z:  4 kg/m²

Flexible Dichtungsschlämmen
INTRASIT® Poly-C1 54Z, INTRASIT®  Poly-C2 54Z,
INTRASIT 1KFlex 54Z.® ca. 3,5 kg/m²

Sulfatbeständige Dichtungsschlämme
INTRASIT® DS1 54Z:  3 kg/m²

Reaktivabdichtung
IMBERAL RSB 55Z:® 3,2 kg/m²
Menge: 0,000 m²
Voraussichtliche Abrechnungsmenge: 0,000

**2.01.080 Grundierung der Wandfläche**
®Zur Staubbindung, Verfestigung, und Haftvermittlung Auftragen der patentierten, wässrigen Grundierung IMBERAL  Aquarol 10D im Streich-, Roll- oder Spritzverfahren

Verbrauch:
IMBERAL® Aquarol 10D:  0,15-0,25 kg/m²
Menge: 0,000 m²
Voraussichtliche Abrechnungsmenge: 0,000

**2.01.090 Abdichtung des Spritzwasserbereichs**
*** Bedarfsposition ohne GB
Spritzwasserbereich mit starren oder flexiblen Dichtungsschlämmen abdichten sofern ein Putzsockel vorgesehen ist. Der Schlämmaufrag erfolgt von mind. 30 cm oberhalb GOK, bis ca. 20 cm unterhalb GOK

Verbrauch:
Mineralische Dichtungsschlämme
INTRASIT® DS2 54Z:  4 kg/m²

Flexible Dichtungsschlämmen
INTRASIT® Poly-C1 54Z, INTRASIT®  Poly-C2 54Z,
INTRASIT 1KFlex 54Z:® ca. 3,5 kg/m²

Sulfatbeständige Dichtungsschlämme
INTRASIT® DS1 54Z:  3 kg/m²

Reaktivabdichtung
IMBERAL RSB 55Z:® 3,2 kg/m²
Menge: 0,000 m²
Voraussichtliche Abrechnungsmenge: 0,000

**2.01.100 Kratz- und Füllspachtelung**
Dünnschichtiger Auftrag zum Verschließen von Poren (Beton), bzw. Egalisierung profilierter Untergründe. Die Vertiefungen müssen < 5 mm sein

Verbrauch:
ÖKOPLAST® 1K 20B:  1 l/m² bei Betonflächen
ÖKOPLAST® 1K 20B:  1-3 l/m² bei Mauerwerk
Menge: 0,000 m²
Voraussichtliche Abrechnungsmenge: 0,000

**2.01.110 Einbinden von Durchdringungen**
*** Bedarfsposition ohne GB
Rohre hohlkehlenartig mit Gewebestreifen eindichten. Einklemmfolien und Tellerrandanschlüsse ebenfalls mit Gewebe verstärken und eindichten
Menge: 0,000 Stck
Voraussichtliche Abrechnungsmenge: 0,000

**2.01.120 Bewegungsfugen im Wandbereich**
*** Bedarfsposition ohne GB
Das Fugenband aus dem Bereich der Bodenplatte weiterführen, die kaschierten Polyestervlieseinlagen mit ÖKOPLAST® 1K 20B auf die Wandflächen verkleben und später in die Flächenabdichtung einbinden

Verbrauch:
ÖKOPLAST® 1K 20B:  ca. 1 l/lfd.M. Fugenband
IMBERAL FAB 89ZH:® 1 m/lfd.M.
Menge: 0,000 lfdm
Voraussichtliche Abrechnungsmenge: 0,000

**2.01.130 Abdichtung der Wandfläche**
Menge: 0,000 m²
Voraussichtliche Abrechnungsmenge: 0,000

**2.01.140 Schutz und Dränschichten**
Schutzschicht nach vollständiger Durchtrocknung der Flächenabdichtung aus einer mit Gleitvlies versehenen Noppenbahn vorschriftsmäßig anbringen und verwahren. Die Bahn muss in die Ringdrainage eingebunden werden

Verbrauch:
IMBERAL Multidrain 89V:® 1.05 m²/m²
IMBERAL AS Multidrain 89V:® 1 m/lfd.M.
Menge: 0,000 m²
Voraussichtliche Abrechnungsmenge: 0,000

**2.01.150 Schutz und Dränschichten**
*** Grundposition ZZ 0.0
®Alternativ können Polystyroldränplatten, Perimeterdämmplatten o.ä. Schutzplatten, die keine punktuelle Belastung auf die Abdichtung ausüben mit ÖKOPLAST® 1K 20B oder IMBERAL BEP-F 20B auf die vollständig abgetrocknete Abdichtungsschicht verklebt werden. Im Bereich der Hohlkehle muss ein Anschrägen der Platten erfolgen. Eine mechanische Beanspruchung der Hohlkehle z.B. durch Schubspannungen ist auszuschließen

Verbrauch:
ÖKOPLAST® 1K 20B:  1,5 l/m²
bei punktweiser Verklebung
IMBERAL® BEP-F 20B:  1,5 kg/m²
Bei punktweiser Verklebung
Menge: 0,000
Voraussichtliche Abrechnungsmenge: 0,000

**2.01.160 Reinigen der Bodenplatte**
Entfernen von Staub, Schmutz, Mörtelresten, Graten, Sinterschichten u.a. haftungsvermindernden Teilen von der Bodenplattenoberfläche
Menge: 0,000 m²
Voraussichtliche Abrechnungsmenge: 0,000

**2.01.170 Kratzspachtelung der Bodenfläche**
Dünnschichtiger Auftrag zum Verschließen von Poren

Verbrauch:
ÖKOPLAST® 1K 20B:  1 l/m²
Menge: 0,000 m²
Voraussichtliche Abrechnungsmenge: 0,000

**2.01.180 Abdichtung der Bodenfläche**
Aufbringen der Abdichtungsmasse im Spachtel- oder Spritzverfahren (hahne PP 99). Der Auftrag muss 2-lagig erfolgen, kann jedoch frisch in frisch durchgeführt werden

Mindestverbrauch gem. DIN 18195 Teil 4:
ÖKOPLAST® 1K 20B:  3,6 l/m²
entspricht 3 mm Trockenschichtdicke
Menge: 0,000 m²
Voraussichtliche Abrechnungsmenge: 0,000

**2.01.190 Fußbodenaufbau**
Nach vollständiger Durchtrocknung der Abdichtung Verlegung einer doppellagigen PE-Folie als Schutz- und Trennschicht. Anschließend Aufbringen eines Schutzestrichs

Verbrauch:
PE-Folie:  2,1 m²/m²
Menge: 0,000 m²
Voraussichtliche Abrechnungsmenge: 0,000

#### 2.02 ÖKOPLAST 1K 20B Teil 6

**2.02.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
IMBERAL® Aquarol 10D
INTRASIT® 1KFlex 54Z
IMBERAL®  VE 89V
INTRASIT® DS1 54Z
INTRASIT® DS2 54Z
INTRASIT® Poly-C1 54Z
INTRASIT® Poly-C2 54Z
INTRASIT® SM 54Z
IMBERAL® FAB 89ZH
IMBERAL® Multidrain 89V
IMBERAL® AS Multidrain 89V
INTRASIT® RZ1 55HSP
IMBERAL® RSB 55Z
Menge: 0,000
Voraussichtliche Abrechnungsmenge: 0,000

**2.02.020 Vorbereiten des Untergrundes**
Entfernen von Staub, Schmutz, Mörtelresten, Graten, Sinterschichten u.a. haftungsvermindernden Teilen von der Bodenplattenoberfläche
Menge: 0,000 m²
Voraussichtliche Abrechnungsmenge: 0,000

**2.02.030 Bewegungsfugen im Boden**
*** Bedarfsposition ohne GB
Bei zu erwartendem aufstauenden Sickerwasser sind Bewegungsfugen in der Bodenfläche zu vermeiden. Sollten hier Fugen angeordnet werden, so ist dies eine Sonderbauweise. Die erforderliche Abdichtungsmaßnahme muss objektspezifisch geplant und ausgeführt werden
Menge: 0,000 lfdm
Voraussichtliche Abrechnungsmenge: 0,000

**2.02.040 Grundierung der Bodenfläche**
®Zur Staubbindung, Verfestigung, und Haftvermittlung Auftragen der patentierten, wässrigen Grundierung IMBERAL  Aquarol 10D im Streich-, Roll- oder Spritzverfahren

Verbrauch:
IMBERAL® Aquarol 10D:  0,15-0,25 kg/m²
Menge: 0,000 m²
Voraussichtliche Abrechnungsmenge: 0,000

**2.02.050 Kratzspachtelung der Bodenfläche**
Dünnschichtiger Auftrag zum Verschließen von Poren

Verbrauch:
ÖKOPLAST® 1K 20B:  1 l/m²
Menge: 0,000 m²
Voraussichtliche Abrechnungsmenge: 0,000

**2.02.060 Abdichtung der Bodenfläche**
Aufbringen der Abdichtungsmasse im Spachtel- oder Spritzverfahren (hahne PP 99). Der Auftrag muss 2-lagig erfolgen. In die erste Lage wird vollflächig eine Verstärkungseinlage eingearbeitet

Mindestverbrauch gem. DIN 18195 Teil 6:
ÖKOPLAST® 1K 20B:  4,8 l/m²
entspricht 4 mm Trockenschichtdicke
IMBERAL®  VE 89V:  1,05 m²/m²
Menge: 0,000 m²
Voraussichtliche Abrechnungsmenge: 0,000

**2.02.070 Schutzestrich Boden**
Nach vollständiger Durchtrocknung der Abdichtung Verlegung einer doppellagigen PE-Folie als Schutz- und Trennschicht. Anschließend Aufbringen eines Schutzestrichs

Verbrauch:
PE-Folie:  2,1 m²/m²
Menge: 0,000 m²
Voraussichtliche Abrechnungsmenge: 0,000

**2.02.080 Abdichtung des Spritzwasserbereichs**
*** Bedarfsposition ohne GB
Spritzwasserbereich mit starren oder flexiblen Dichtungsschlämmen abdichten sofern ein Putzsockel vorgesehen ist. Der Schlämmaufrag erfolgt von mind. 30 cm oberhalb GOK, bis ca. 20 cm unterhalb GOK

Verbrauch:
Mineralische Dichtungsschlämme
INTRASIT® DS2 54Z:  4 kg/m²

Flexible Dichtungsschlämmen
INTRASIT® Poly-C1 54Z, INTRASIT®  Poly-C2 54Z,
INTRASIT 1KFlex 54Z:® ca. 3,5 kg/m²

Sulfatbeständige Dichtungsschlämme
INTRASIT® DS1 54Z:  3 kg/m²

Reaktivabdichtung
IMBERAL® RSB 55Z
Menge: 0,000 m²
Voraussichtliche Abrechnungsmenge: 0,000

**2.02.090 Vorbereiten des Untergrundes**
Entfernen von Staub, Schmutz, Mörtelresten, Sinterschichten u.a. haftungsvermindernden Teilen von Wandflächen, Fundamentoberflächen und vorderkanten. Offene Fugen und Ausbrüche > 5 mm mit Sperrmörtel schließen. Fasen aller Außenecken und kanten

Verbrauch:
INTRASIT SM 54Z:® 2 kg/l Hohlraum
INTRASIT® RZ1 55HSP:  1,75 kg/l Hohlraum
Menge: 0,000 kg
Voraussichtliche Abrechnungsmenge: 0,000

**2.02.100 Grundierung der Wandfläche**
®Zur Staubbindung, Verfestigung, und Haftvermittlung Auftragen der patentierten, wässrigen Grundierung IMBERAL  Aquarol 10D im Streich-, Roll- oder Spritzverfahren

Verbrauch:
IMBERAL® Aquarol 10D:  0,15-0,25 kg/m²
Menge: 0,000 m²
Voraussichtliche Abrechnungsmenge: 0,000

**2.02.110 Hohlkehle**
®Anlegen von Hohlkehlen in allen Innenecken mit INTRASIT RZ1 55HSP oder INTRASIT® SM 54Z  Eine Flankenlänge von etwa 2 cm ist ausreichend

Verbrauch:
INTRASIT RZ1 55HSP:® 1,75 kg/lfd.M.
INTRASIT SM 54Z:® 2 kg/lfd.M.
Menge: 0,000 lfdm
Voraussichtliche Abrechnungsmenge: 0,000

**2.02.120 Kratz- und Füllspachtelung**
Dünnschichtiger Auftrag zum Verschließen von Poren (Beton) bzw. Egalisierung profilierter Untergründe. Die Vertiefungen müssen < 5 mm sein

Verbrauch:
ÖKOPLAST® 1K 20B:  1 l/m² bei Betonflächen
ÖKOPLAST® 1K 20B:  1-3 l/m² bei Mauerwerk
Menge: 0,000 m²
Voraussichtliche Abrechnungsmenge: 0,000

**2.02.130 Einbinden von Durchdringungen**
*** Bedarfsposition ohne GB
Rohre hohlkehlenartig mit Gewebestreifen eindichten. Einklemmfolien und Tellerrandanschlüsse ebenfalls mit Gewebe verstärken und eindichten.
Durchdringungen wie oben beschrieben dürfen nur im Bereich Bodenfeuchtigkeit ausgeführt werden. Rohr- und/oder Kabeldurchführungen im Bereich aufstauendes Sickerwasser müssen mit Hilfe von Los-/Festflanschkonstruktionen ausgebildet werden. Z.B Rohrdurchführungen der Firma Krasemann GmbH & Co.KG, Max-Planck-Straße 2, 46414 Rhede
Menge: 0,000 Stck
Voraussichtliche Abrechnungsmenge: 0,000

**2.02.140 Bewegungsfugen im Wandbereich**
*** Bedarfsposition ohne GB
Das Fugenband wird an der Wand fixiert und die Polyestervlieseinlage mit ÖKOPLAST® 1K 20B auf der Wand verklebt und später in die Flächenabdichtung eingebunden. Das Band sollte die Fuge schlaufenförmig überdecken, so das Bewegungen oder Setzungen des Untergrundes nicht auf die Abdichtungslage übertragen werden

Verbrauch:
ÖKOPLAST® 1K 20B:  1 l/lfd.M.
IMBERAL FAB 89ZH:® 1 m/lfd.M.
Menge: 0,000 lfdm
Voraussichtliche Abrechnungsmenge: 0,000

**2.02.150 Abdichtung der Wandfläche**
Aufbringen der Abdichtungsmasse im Spachtel- oder Spritzverfahren (hahne PP 99). Der Auftrag muss 2-lagig erfolgen. In die erste Lage wird vollflächig eine Verstärkungseinlage eingearbeitet

Mindestverbrauch gem. DIN 18195 Teil 6:
ÖKOPLAST® 1K 20B:  4,8 l/m²
entspricht 4 mm Trockenschichtdicke
IMBERAL®  VE 89V:  1,05 m²/m²
Menge: 0,000 m²
Voraussichtliche Abrechnungsmenge: 0,000

**2.02.160 Schutz und Dränschicht Wand**
Schutzschicht nach vollständiger Durchtrocknung der Flächenabdichtung aus einer mit Gleitvlies versehenen Noppenbahn aus Polystyrol vorschriftsmäßig anbringen

Verbrauch:
IMBERAL Multidrain 89V:® 1,05 m²/m²
IMBERAL AS Multidrain 89V:® 1 m/lfd.M.
Menge: 0,000 m²
Voraussichtliche Abrechnungsmenge: 0,000

**2.02.170 Perimeterdämmung Wand**
*** Grundposition ZZ 0.0
Alternativ können Perimeterdämmplatten die keine punktuelle Belastung auf die Abdichtung ausüben mit 2-komp. standfester hahne-Bitumen-Dickbeschichtung auf die vollständig abgetrocknete Abdichtungsschicht verklebt werden. Im Hohlkehlenbereich muss ein Anschrägen der Platten erfolgen. Eine mechanische Beanspruchung der Hohlkehle z.B. durch Schubspannungen ist auszu- schließen

Verbrauch:
ÖKOPLAST® 1K 20B:  2-4 l
Menge: 0,000
Voraussichtliche Abrechnungsmenge: 0,000

#### 2.03 ÖKOPLAST 2K 20B Teil 4

**2.03.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
IMBERAL® Aquarol 10D
INTRASIT® 1KFlex 54Z
®IMBERAL RSB 55Z
INTRASIT® DS1 54Z
INTRASIT® DS2 54Z
INTRASIT® Poly-C1 54Z
INTRASIT® Poly-C2 54Z
INTRASIT® SM 54Z
IMBERAL® FAB 89ZH
IMBERAL® Multidrain 89V
IMBERAL® AS Multidrain 89V
IMBERAL® BEP-F 20B
®HADAPLAN T2 12E
INTRASIT® RZ1 55HSP
Menge: 0,000
Voraussichtliche Abrechnungsmenge: 0,000

**2.03.020 Wandquerschnittsabdichtung gem. DIN 18195**
Die Horizontalabdichtung erfolgt in allen aufgehenden Wänden. Die Abdichtung sollte auf der Bodenplatte oder auf der ersten Steinlage verlegt werden. Als Abdichtung können Bitumen-Dachdichtungsbahnen, Bitumen-Dachbahnen bzw. Kunststoff-Dichtungsbahnen (müssen bitumenverträglich sein) eingesetzt werden
Menge: 0,000 m²
Voraussichtliche Abrechnungsmenge: 0,000

**2.03.030 Wandquerschnittsabdichtung gem. Planungsrichtlinie**
*** Grundposition ZZ 0.0
Horizontalabdichtung auf der Bodenplatte unterhalb der ersten Steinlage. Bei Außenwänden Überstand der Abdichtung ca. 10 cm nach innen, und außen fortlaufend über die Fundamentvorderkante etwa 10 cm auf die Stirnfläche führen. Der Auftrag erfolgt in 2 Arbeitsgängen. Abweichend von der DIN 18195 kommen, aufgrund der besseren Einbindung in die anzuschließenden Abdichtungslagen, 2-komp. flexible Dichtungsschlämmen zum Einsatz

Verbrauch:
INTRASIT® Poly-C1 54Z:  3,5 kg/m²
IMBERAL RSB 55Z:® 3,2 kg/m²
Menge: 0,000
Voraussichtliche Abrechnungsmenge: 0,000

**2.03.040 Bewegungsfugen im Boden**
*** Bedarfsposition ohne GB
®Bewegungsfugen in der Bodenplatte mit bitumenverträglichem Fugenabdeckband in 240 mm Breite abdichten. Den Polyestervliesrand mit ÖKOPLAST® 2K 20B aufkleben und später in die Flächenabdichtung einbinden. In Sonderfällen (hohe Zugkräfte) kann das Band mit HADAPLAN T2 12E Bauharz aufgeklebt werden

Verbrauch:
ÖKOPLAST® 2K 20B: ca.  1 kg/lfd.M. Fugenband
IMBERAL FAB 89ZH:® 1 m/lfd.M.
Menge: 0,000 lfdm
Voraussichtliche Abrechnungsmenge: 0,000

**2.03.050 Vorbereiten des Untergrundes**
Entfernen von Staub, Schmutz, Mörtelresten, Sinterschichten u.a. haftungsvermindernden Teilen von Wandflächen, Fundamentoberflächen und vorderkanten. Offene Fugen und Ausbrüche > 5 mm mit Sperrmörtel schließen. Fasen aller Außenecken und kanten

Verbrauch:
INTRASIT SM 54Z:® 2 kg/l Hohlraum
INTRASIT RZ1 55HSP:® 1,75 kg/l Hohlraum
Menge: 0,000 kg
Voraussichtliche Abrechnungsmenge: 0,000

**2.03.060 Hohlkehle**
Anlegen von Hohlkehlen in allen Innenecken mit INTRASIT SM 54Z oder® INTRASIT®  RZ1 55HSP. Eine Flankenlänge von etwa 2 cm ist ausreichend.
Alternativ können die Hohlkehlen mit 2-komp. standfesten hahne-Bitumen-Dickbeschichtungen ausgeführt werden

Verbrauch:
INTRASIT SM 54Z:® 2 kg/lfd.M.
INTRASIT RZ1 55HSP:® 1,75 kg/lfd.M.
Menge: 0,000 lfdm
Voraussichtliche Abrechnungsmenge: 0,000

**2.03.070 Zwischenabdichtung**
*** Bedarfsposition ohne GB
Bei Gefahr der negativen Wasserbelastung auf KMB kann eine Zwischenabdichtung aus mineralischer oder flexibler Dichtungsschlämme erfolgen

Verbrauch:
Mineralische Dichtungsschlämme
INTRASIT® DS2 54Z:  4 kg/m²

Flexible Dichtungsschlämmen
INTRASIT® Poly-C1 54Z, INTRASIT®  Poly-C2 54Z,
INTRASIT 1KFlex 54Z:® ca. 3,5 kg/m²

Sulfatbeständige Dichtungsschlämme
INTRASIT® DS1 54Z:  3 kg/m²

Reaktivabdichtung
IMBERAL RSB 55Z:® 3,2 kg/m²
Menge: 0,000 m²
Voraussichtliche Abrechnungsmenge: 0,000

**2.03.080 Grundierung der Wandfläche**
®Zur Staubbindung, Verfestigung, und Haftvermittlung Auftragen der patentierten, wässrigen Grundierung IMBERAL  Aquarol 10D im Streich-, Roll- oder Spritzverfahren

Verbrauch:
IMBERAL® Aquarol 10D:  0,15-0,25 kg/m²
Menge: 0,000 m²
Voraussichtliche Abrechnungsmenge: 0,000

**2.03.090 Abdichtung des Spritzwasserbereichs**
*** Bedarfsposition ohne GB
Spritzwasserbereich mit starren oder flexiblen Dichtungsschlämmen abdichten sofern ein Putzsockel vorgesehen ist. Der Schlämmaufrag erfolgt von mind. 30 cm oberhalb GOK, bis ca. 20 cm unterhalb GOK

Verbrauch:
Mineralische Dichtungsschlämme
INTRASIT® DS2 54Z:  4 kg/m²

Flexible Dichtungsschlämmen
INTRASIT® Poly-C1 54Z, INTRASIT®  Poly-C2 54Z,
INTRASIT 1KFlex 54Z:® ca. 3,5 kg/m²

Sulfatbeständige Dichtungsschlämme
INTRASIT® DS1 54Z:  3 kg/m²

Reaktivabdichtung
IMBERAL RSB 55Z:® 3,2 kg/m²
Menge: 0,000 m²
Voraussichtliche Abrechnungsmenge: 0,000

**2.03.100 Kratz- und Füllspachtelung**
Dünnschichtiger Auftrag zum Verschließen von Poren (Beton), bzw. Egalisierung profilierter Untergründe. Die Vertiefungen müssen < 5 mm sein

Verbrauch:
ÖKOPLAST® 2K 20B:  1 kg/m² bei Betonflächen
ÖKOPLAST® 2K 20B:  1-3 kg/m² bei Mauerwerk
Menge: 0,000 m²
Voraussichtliche Abrechnungsmenge: 0,000

**2.03.110 Einbinden von Durchdringungen**
*** Bedarfsposition ohne GB
Rohre hohlkehlenartig mit Gewebestreifen eindichten. Einklemmfolien und Tellerrandanschlüsse ebenfalls mit Gewebe verstärken und eindichten
Menge: 0,000 Stck
Voraussichtliche Abrechnungsmenge: 0,000

**2.03.120 Bewegungsfugen im Wandbereich**
*** Bedarfsposition ohne GB
Das Fugenband aus dem Bereich der Bodenplatte weiterführen und die kaschierten Polyestervlieseinlagen mit ÖKOPLAST® 2K 20B auf die Wandflächen verkleben und später in die Flächenabdichtung einbinden

Verbrauch:
ÖKOPLAST® 2K 20B:  ca. 1 kg/lfd.M. Fugenband
IMBERAL FAB 89 ZH:® 1 m/lfd.M.
Menge: 0,000 lfdm
Voraussichtliche Abrechnungsmenge: 0,000

**2.03.130 Abdichtung der Wandfläche**
Aufbringen der Abdichtungsmasse im Spachtel- oder Spritzverfahren (hahne PP 99). Der Auftrag muss 2-lagig erfolgen, kann jedoch frisch in frisch durchgeführt werden

Mindestverbrauch gem. DIN 18195 Teil 4:
ÖKOPLAST® 2K 20B:  4,1 kg/m²
entspricht 3 mm Trockenschichtdicke
Menge: 0,000 m²
Voraussichtliche Abrechnungsmenge: 0,000

**2.03.140 Schutz und Dränschichten**
Schutzschicht nach vollständiger Durchtrocknung der Flächenabdichtung aus einer mit Gleitvlies versehenen Noppenbahn vorschriftsmäßig anbringen und verwahren. Die Bahn muss in die Ringdrainage eingebunden werden

Verbrauch:
IMBERAL Multidrain 89V:® 1,05 m²/m²
IMBERAL AS Multidrain 89V:® 1 m/lfd.M.
Menge: 0,000 m²
Voraussichtliche Abrechnungsmenge: 0,000

**2.03.150 Schutz und Dränschichten**
*** Grundposition ZZ 0.0
®Alternativ können Polystyroldränplatten, Perimeterdämmplatten o.ä. Schutzplatten, die keine punktuelle Belastung auf die Abdichtung ausüben mit ÖKOPLAST® 2K 20B oder IMBERAL  BEP-F 20B auf die vollständig abgetrocknete Abdichtungsschicht verklebt werden. Im Bereich der Hohlkehle muss ein Anschrägen der Platten erfolgen. Eine mechanische Beanspruchung der Hohlkehle z.B. durch Schubspannungen ist auszuschließen

Verbrauch:
ÖKOPLAST® 2K 20B:  1,5 kg/m²
bei punktweiser Verklebung
IMBERAL® BEP-F 20B:  1,5 Kg/m²
bei punktweiser Verklebung
Menge: 0,000
Voraussichtliche Abrechnungsmenge: 0,000

**2.03.160 Vorbereiten des Untergrundes**
Entfernen von Staub, Schmutz, Mörtelresten, Graten, Sinterschichten u.a. haftungsvermindernden Teilen von der Bodenplattenoberfläche
Menge: 0,000 m²
Voraussichtliche Abrechnungsmenge: 0,000

**2.03.170 Kratzspachtelung der Bodenfläche**
Dünnschichtiger Auftrag zum Verschließen von Poren

Verbrauch:
ÖKOPLAST® 2K 20B:  1 kg/m²
Menge: 0,000 m²
Voraussichtliche Abrechnungsmenge: 0,000

**2.03.180 Abdichtung der Bodenfläche**
Aufbringen der Abdichtungsmasse im Spachtel- oder Spritzverfahren (hahne PP 99). Der Auftrag muss 2-lagig erfolgen, kann jedoch frisch in frisch durchgeführt werden

Mindestverbrauch gem. DIN 18195 Teil 4:
ÖKOPLAST® 1K 20B:  4,1 kg/m²
entspricht 3 mm Trockenschichtdicke
Menge: 0,000 m²
Voraussichtliche Abrechnungsmenge: 0,000

**2.03.190 Fußbodenaufbau**
Nach vollständiger Durchtrocknung der Abdichtungslage Auflegen einer bitumenverträglichen Gleitfolie als Schutz-und Trennlage. Anschließend kann weiterer Aufbau erfolgen

Verbrauch:
PE-Folie:  2,1 m²/m²
Menge: 0,000 m²
Voraussichtliche Abrechnungsmenge: 0,000

#### 2.04 ÖKOPLAST 2K 20B Teil 6

**2.04.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
IMBERAL® Aquarol 10D
INTRASIT® 1KFlex 54Z
IMBERAL®  VE 89V
INTRASIT® DS1 54Z
INTRASIT® DS2 54Z
INTRASIT® Poly-C1 54Z
INTRASIT® Poly-C2 54Z
INTRASIT® SM 54Z
INTRASIT® FSM 55Z
IMBERAL® FAB 89ZH
IMBERAL® Multidrain 89V
IMBERAL® AS Multidrain 89V
IMBERAL® RSB 55Z
INTRASIT® RZ1 55HSP
Menge: 0,000
Voraussichtliche Abrechnungsmenge: 0,000

**2.04.020 Vorbereiten des Untergrundes**
Entfernen von Staub, Schmutz, Mörtelresten, Graten, Sinterschichten u.a. haftungsvermindernden Teilen von der Bodenplattenoberfläche
Menge: 0,000 m²
Voraussichtliche Abrechnungsmenge: 0,000

**2.04.030 Bewegungsfugen im Boden**
*** Bedarfsposition ohne GB
Bei zu erwartendem aufstauenden Sickerwasser sind Bewegungsfugen in der Bodenfläche zu vermeiden. Sollten hier Fugen angeordnet werden, so ist dies eine Sonderbauweise. Die erforderliche Abdichtungsmaßnahme muss objektspezifisch geplant und ausgeführt werden
Menge: 0,000 lfdm
Voraussichtliche Abrechnungsmenge: 0,000

**2.04.040 Grundierung der Bodenfläche**
®Zur Staubbindung, Verfestigung, und Haftvermittlung Auftragen der patentierten, wässrigen Grundierung IMBERAL  Aquarol 10D im Streich-, Roll- oder Spritzverfahren

Verbrauch:
IMBERAL® Aquarol 10D:  0,15-0,25 kg/m²
Menge: 0,000 m²
Voraussichtliche Abrechnungsmenge: 0,000

**2.04.050 Kratzspachtelung der Bodenfläche**
Dünnschichtiger Auftrag zum Verschließen von Poren

Verbrauch:
ÖKOPLAST® 2K 20B:  1 kg/m²
Menge: 0,000 m²
Voraussichtliche Abrechnungsmenge: 0,000

**2.04.060 Abdichtung der Bodenflächen**
Aufbringen der Abdichtungsmasse im Spachtel- oder Spritzverfahren (hahne PP 99). Der Auftrag muss 2-lagig erfolgen. In die erste Lage wird vollflächig eine Verstärkungseinlage eingearbeitet

Mindestverbrauch gem. DIN 18195 Teil 6:
ÖKOPLAST® 2K 20B:  5,5 kg/m²
entspricht 4 mm Trockenschichtdicke
IMBERAL®  VE 89V:  1,05 m²/m²
Menge: 0,000 m²
Voraussichtliche Abrechnungsmenge: 0,000

**2.04.070 Schutzestrich Boden**
Nach vollständiger Durchtrocknung der Abdichtung Verlegung einer doppellagigen PE-Folie als Schutz- und Trennschicht. Anschließend Aufbringen eines Schutzestrichs

Verbrauch:
PE-Folie:  2,1 m²/m²
Menge: 0,000 m²
Voraussichtliche Abrechnungsmenge: 0,000

**2.04.080 Abdichtung des Spritzwasserbereichs**
*** Bedarfsposition ohne GB
Spritzwasserbereich mit starren oder flexiblen Dichtungsschlämmen abdichten sofern ein Putzsockel vorgesehen ist. Der Schlämmaufrag erfolgt von mind. 30 cm oberhalb GOK, bis ca. 20 cm unterhalb GOK

Verbrauch:
Mineralische Dichtungsschlämme
INTRASIT® DS2 54Z:  4 kg/m²

Flexible Dichtungsschlämmen
INTRASIT® Poly-C1 54Z, INTRASIT®  Poly-C2 54Z,
INTRASIT 1KFlex 54Z:® ca. 3,5 kg/m²

Sulfatbeständige Dichtungsschlämme
INTRASIT® DS1 54Z:  3 kg/m²

Reaktivabdichtung
IMBERAL® RSB 55Z:  3,2 kg/m²
Menge: 0,000 m²
Voraussichtliche Abrechnungsmenge: 0,000

**2.04.090 Vorbereiten des Untergrundes**
Entfernen von Staub, Schmutz, Mörtelresten, Sinterschichten u.a. haftungsvermindernden Teilen von Wandflächen, Fundamentoberflächen und vorderkanten. Offene Fugen und Ausbrüche > 5 mm mit Sperrmörtel schließen. Fasen aller Außenecken und kanten

Verbrauch:
INTRASIT SM 54Z:® 2 kg/l Hohlraum
INTRASIT® RZ1 55HSP:  1,75 kg/l Hohlraum
Menge: 0,000 kg
Voraussichtliche Abrechnungsmenge: 0,000

**2.04.100 Grundierung der Wandfläche**
®Zur Staubbindung, Verfestigung, und Haftvermittlung Auftragen der patentierten, wässrigen Grundierung IMBERAL  Aquarol 10D im Streich-, Roll- oder Spritzverfahren

Verbrauch:
IMBERAL® Aquarol 10D:  0,15-0,25 kg/m²
Menge: 0,000 m²
Voraussichtliche Abrechnungsmenge: 0,000

**2.04.110 Hohlkehle**
Anlegen von Hohlkehlen in allen Innenecken mit INTRASIT SM 54Z oder® INTRASIT®  RZ1 55HSP. Eine Flankenlänge von etwa 2 cm ist ausreichend.
Alternativ können die Hohlkehlen mit 2-komp. standfesten hahne-Bitumen-Dickbeschichtungen ausgeführt werden

Verbrauch:
INTRASIT FSM 55Z:® 2 kg/lfd.M.
INTRASIT RZ1 55HSP:® 1,75 kg/lfd.M.
Menge: 0,000 lfdm
Voraussichtliche Abrechnungsmenge: 0,000

**2.04.120 Kratz- und Füllspachtelung**
Dünnschichtiger Auftrag zum Verschließen von Poren (Beton) bzw. Egalisierung profilierter Untergründe. Die Vertiefungen müssen < 5 mm sein

Verbrauch:
ÖKOPLAST® 2K 20B:  1 kg/m² bei Betonflächen
ÖKOPLAST® 2K 20B:  1-3 kg/m² bei Mauerwerk
Menge: 0,000 m²
Voraussichtliche Abrechnungsmenge: 0,000

**2.04.130 Einbinden von Durchdringungen**
*** Bedarfsposition ohne GB
Rohre hohlkehlenartig mit Gewebestreifen eindichten. Einklemmfolien und Tellerrandanschlüsse ebenfalls mit Gewebe verstärken und eindichten.
Durchdringungen wie oben beschrieben dürfen nur im Bereich Bodenfeuchtigkeit ausgeführt werden. Rohr- und/oder Kabeldurchführungen im Bereich aufstauendes Sickerwasser müssen mit Hilfe von Los-/Festflanschkonstruktionen ausgebildet werden. Z.B Rohrdurchführungen der Firma Krasemann GmbH & Co.KG, Max-Planck-Straße 2, 46414 Rhede
Menge: 0,000 Stck
Voraussichtliche Abrechnungsmenge: 0,000

**2.04.140 Bewegungsfugen im Wandbereich**
*** Bedarfsposition ohne GB
Das Fugenband wird an der Wand fixiert und die Polyestervlieseinlage mit ÖKOPLAST® 2K 20B auf der Wand verklebt und später in die Flächenabdichtung eingebunden. Das Band sollte die Fuge schlaufenförmig überdecken, so das Bewegungen oder Setzungen des Untergrundes nicht auf die Abdichtungslage übertragen werden

Verbrauch:
ÖKOPLAST® 2K 20B:  1 kg/lfd.M.
IMBERAL FAB 89ZH:® 1 m/lfd.M
Menge: 0,000 lfdm
Voraussichtliche Abrechnungsmenge: 0,000

**2.04.150 Abdichtung der Wandfläche**
Aufbringen der Abdichtungsmasse im Spachtel- oder Spritzverfahren (hahne PP 99). Der Auftrag muss 2-lagig erfolgen. In die erste Lage wird vollflächig eine Verstärkungseinlage eingearbeitet

Mindestverbrauch gem. DIN 18195 Teil 6:
ÖKOPLAST® 2K 20B:  5,5 kg/m²
entspricht 4 mm Trockenschichtdicke
IMBERAL®  VE 89V:  1,05 m²/m²
Menge: 0,000 m²
Voraussichtliche Abrechnungsmenge: 0,000

**2.04.160 Schutz und Dränschicht Wand**
Schutzschicht nach vollständiger Durchtrocknung der Flächenabdichtung aus einer mit Gleitvlies versehenen Noppenbahn aus Polystyrol vorschriftsmäßig anbringen

Verbrauch:
IMBERAL Multidrain 89V:® 1,05 m²/m²
IMBERAL AS Multidrain 89V:® 1 m/lfd.M.
Menge: 0,000 m²
Voraussichtliche Abrechnungsmenge: 0,000

**2.04.170 Perimeterdämmung Wand**
*** Grundposition ZZ 0.0
Alternativ können Perimeterdämmplatten die keine punktuelle Belastung auf die Abdichtung ausüben mit 2-komp. standfester Hahne-Bitumen-Dickbeschichtung auf die vollständig abgetrocknete Abdichtungsschicht verklebt werden. Im Hohlkehlenbereich muss ein Anschrägen der Platten erfolgen. Eine mechanische Beanspruchung der Hohlkehle, z.B. durch Schubspannungen, ist auszu-schließen

Verbrauch:
ÖKOPLAST® 2K 20B:  2-4 kg
Menge: 0,000
Voraussichtliche Abrechnungsmenge: 0,000

#### 2.05 ÖKOPLAST PS 90B Teil 4

**2.05.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
IMBERAL® Aquarol 10D
INTRASIT® 1KFlex 54Z
®IMBERAL RSB 55Z
INTRASIT® DS1 54Z
INTRASIT® DS2 54Z
INTRASIT® Poly-C1 54Z
INTRASIT® Poly-C2 54Z
INTRASIT® SM 54Z
IMBERAL® FAB 89ZH
IMBERAL® Multidrain 89V
IMBERAL® AS Multidrain 89V
IMBERAL® BEP-F 20B
®HADAPLAN T2 12E
INTRASIT® RZ1 55HSP
Menge: 0,000
Voraussichtliche Abrechnungsmenge: 0,000

**2.05.020 Wandquerschnittsabdichtung gem. DIN 18195**
Die Horizontalabdichtung erfolgt in allen aufgehenden Wänden. Die Abdichtung sollte auf der Bodenplatte oder auf der ersten Steinlage verlegt werden. Als Abdichtung können Bitumen-Dachdichtungsbahnen, Bitumen-Dachbahnen bzw. Kunststoff-Dichtungsbahnen (müssen bitumenverträglich sein) eingesetzt werden
Menge: 0,000 m²
Voraussichtliche Abrechnungsmenge: 0,000

**2.05.030 Wandquerschnittsabdichtung gem. Planungsrichtlinie**
*** Grundposition ZZ 0.0
Horizontalabdichtung auf der Bodenplatte unterhalb der ersten Steinlage. Bei Außenwänden Überstand der Abdichtung ca. 10 cm nach innen, und außen fortlaufend über die Fundamentvorderkante etwa 10 cm auf die Stirnfläche führen. Der Auftrag erfolgt in 2 Arbeitsgängen. Abweichend von der DIN 18195 kommen, aufgrund der besseren Einbindung in die anzuschließenden Abdichtungslagen, 2-komp. flexible Dichtungsschlämmen zum Einsatz

Verbrauch:
INTRASIT® Poly-C1 54Z:  3,5 kg/m²
IMBERAL RSB 55Z:® 3,2 kg/m²
Menge: 0,000
Voraussichtliche Abrechnungsmenge: 0,000

**2.05.040 Bewegungsfugen im Boden**
*** Bedarfsposition ohne GB
®Bewegungsfugen in der Bodenplatte mit bitumenverträglichem Fugenabdeckband in 240 mm Breite abdichten. Den Polyestervliesrand mit ÖKOPLAST® PS 90B aufkleben und später in die Flächenabdichtung einbinden. In Sonderfällen (hohe Zugkräfte) kann das Band mit HADAPLAN T2 12E Bauharz aufgeklebt werden

Verbrauch:
ÖKOPLAST® PS 90B: ca.  1 l/lfd.M. Fugenband
IMBERAL FAB 89ZH:® 1 m/lfd.M.
Menge: 0,000 lfdm
Voraussichtliche Abrechnungsmenge: 0,000

**2.05.050 Vorbereiten des Untergrundes**
Entfernen von Staub, Schmutz, Mörtelresten, Sinterschichten u.a. haftungsvermindernden Teilen von Wandflächen, Fundamentoberflächen und vorderkanten.
Offene Fugen und Ausbrüche > 5 mm mit Sperrmörtel schließen. Fasen aller Außenecken und kanten

Verbrauch:
INTRASIT SM 54Z:® 2 kg/l Hohlraum
INTRASIT RZ1 55HSP:® 1,75 kg/l Hohlraum
Menge: 0,000 kg
Voraussichtliche Abrechnungsmenge: 0,000

**2.05.060 Hohlkehle**
Anlegen von Hohlkehlen in allen Innenecken mit INTRASIT SM 54Z oder® INTRASIT®  RZ1 55HSP. Eine Flankenlänge von etwa 2 cm ist ausreichend.
Alternativ können die Hohlkehlen mit 2-komp. standfesten hahne-Bitumen-Dickbeschichtungen ausgeführt werden

Verbrauch:
INTRASIT SM 54Z:® 2 kg/lfd.M.
INTRASIT RZ1 55HSP:® 1,75 kg/lfd.M.
Menge: 0,000 lfdm
Voraussichtliche Abrechnungsmenge: 0,000

**2.05.070 Zwischenabdichtung**
*** Bedarfsposition ohne GB
Bei Gefahr der negativen Wasserbelastung auf KMB kann eine Zwischenabdichtung aus mineralischer oder flexibler Dichtungsschlämme erfolgen

Verbrauch:
Mineralische Dichtungsschlämme
INTRASIT® DS2 54Z:  4 kg/m²

Flexible Dichtungsschlämmen
INTRASIT® Poly-C1 54Z, INTRASIT®  Poly-C2 54Z,
INTRASIT 1KFlex 54Z:® ca. 3,5 kg/m²

Sulfatbeständige Dichtungsschlämme
INTRASIT® DS1 54Z:  3 kg/m²

Reaktivabdichtung
IMBERAL RSB 55Z:® 3,2 kg/m²
Menge: 0,000 m²
Voraussichtliche Abrechnungsmenge: 0,000

**2.05.080 Grundierung der Wandfläche**
®Zur Staubbindung, Verfestigung, und Haftvermittlung Auftragen der patentierten, wässrigen Grundierung IMBERAL  Aquarol 10D im Streich-, Roll- oder Spritzverfahren

Verbrauch:
IMBERAL® Aquarol 10D:  0,15-0,25 kg/m²
Menge: 0,000 m²
Voraussichtliche Abrechnungsmenge: 0,000

**2.05.090 Abdichtung des Spritzwasserbereichs**
*** Bedarfsposition ohne GB
Spritzwasserbereich mit starren oder flexiblen Dichtungsschlämmen abdichten sofern ein Putzsockel vorgesehen ist. Der Schlämmaufrag erfolgt von mind. 30 cm oberhalb GOK, bis ca. 20 cm unterhalb GOK

Verbrauch:
Mineralische Dichtungsschlämme
INTRASIT® DS2 54Z:  4 kg/m²

Flexible Dichtungsschlämmen
INTRASIT® Poly-C1 54Z, INTRASIT®  Poly-C2 54Z,
INTRASIT 1KFlex 54Z:® ca. 3,5 kg/m²

Sulfatbeständige Dichtungsschlämme
INTRASIT® DS1 54Z:  3 kg/m²

Reaktivabdichtung
IMBERAL RSB 55Z:® 3,2 kg/m²
Menge: 0,000 m²
Voraussichtliche Abrechnungsmenge: 0,000

**2.05.100 Kratz- und Füllspachtelung**
Dünnschichtiger Auftrag zum Verschließen von Poren (Beton), bzw. Egalisierung profilierter Untergründe. Die Vertiefungen müssen < 5 mm sein

Verbrauch:
ÖKOPLAST® PS 90B:  1 l/m² bei Betonflächen
ÖKOPLAST® PS 90B:  1-3 l/m² bei Mauerwerk
Menge: 0,000 m²
Voraussichtliche Abrechnungsmenge: 0,000

**2.05.110 Einbinden von Durchdringungen**
*** Bedarfsposition ohne GB
Rohre hohlkehlenartig mit Gewebestreifen eindichten. Einklemmfolien und Tellerrandanschlüsse ebenfalls mit Gewebe verstärken und eindichten
Menge: 0,000 Stck
Voraussichtliche Abrechnungsmenge: 0,000

**2.05.120 Bewegungsfugen im Wandbereich**
*** Bedarfsposition ohne GB
Das Fugenband aus dem Bereich der Bodenplatte weiterführen, und die kaschierten Polyestervlieseinlagen mit ÖKOPLAST® PS 90B auf die Wandflächen verkleben und später in die Flächenabdichtung einbinden

Verbrauch:
ÖKOPLAST® PS 90B:  ca. 1 l/lfd.M. Fugenband
IMBERAL FAB 89 ZH:® 1 m/lfd.M.
Menge: 0,000 lfdm
Voraussichtliche Abrechnungsmenge: 0,000

**2.05.130 Abdichtung der Wandfläche**
Aufbringen der Abdichtungsmasse im Spachtel- oder Spritzverfahren (hahne PP 99). Der Auftrag muss 2-lagig erfolgen, kann jedoch frisch in frisch durchgeführt werden

Mindestverbrauch gem. DIN 18195 Teil 4:
ÖKOPLAST® PS 90B:  3,4 kg/m²
entspricht 3 mm Trockenschichtdicke
Menge: 0,000 m²
Voraussichtliche Abrechnungsmenge: 0,000

**2.05.140 Schutz und Dränschichten**
Schutzschicht nach vollständiger Durchtrocknung der Flächenabdichtung aus einer mit Gleitvlies versehenen Noppenbahn vorschriftsmäßig anbringen und verwahren. Die Bahn muss in die Ringdrainage eingebunden werden

Verbrauch:
IMBERAL Multidrain 89V:® 1,05 m²/m²
IMBERAL AS Multidrain 89V:® 1 m/lfd.M.
Menge: 0,000 m²
Voraussichtliche Abrechnungsmenge: 0,000

**2.05.150 Schutz und Dränschichten**
*** Grundposition ZZ 0.0
®Alternativ können Polystyroldränplatten, Perimeterdämmplatten o.ä. Schutzplatten, die keine punktuelle Belastung auf die Abdichtung ausüben mit ÖKOPLAST® PS 90B oder IMBERAL  BEP-F 20B auf die vollständig abgetrocknete Abdichtungsschicht verklebt werden. Im Bereich der Hohlkehle muss ein Anschrägen der Platten erfolgen. Eine mechanische Beanspruchung der Hohlkehle z.B. durch Schubspannungen ist auszuschließen

Verbrauch:
ÖKOPLAST® PS 90B:  1,5 l/m²
bei punktweiser Verklebung
IMBERAL® BEP-F 20B:  1,5 Kg/m²
bei punktweiser Verklebung
Menge: 0,000
Voraussichtliche Abrechnungsmenge: 0,000

**2.05.160 Vorbereiten des Untergrundes**
Entfernen von Staub, Schmutz, Mörtelresten, Graten, Sinterschichten u.a. haftungsvermindernden Teilen von der Bodenplattenoberfläche
Menge: 0,000 m²
Voraussichtliche Abrechnungsmenge: 0,000

**2.05.170 Kratzspachtellung der Bodenfläche**
Dünnschichtiger Auftrag zum Verschließen von Poren

Verbrauch:
ÖKOPLAST® PS 90B:  1 l/m²
Menge: 0,000 m²
Voraussichtliche Abrechnungsmenge: 0,000

**2.05.180 Abdichtung der Bodenfläche**
Aufbringen der Abdichtungsmasse im Spachtel- oder Spritzverfahren (hahne PP 99). Der Auftrag muss 2-lagig erfolgen, kann jedoch frisch in frisch durchgeführt werden

Mindestverbrauch gem. DIN 18195 Teil 4:
ÖKOPLAST® PS 90B:  3,4 l/m²
entspricht 3 mm Trockenschichtdicke
Menge: 0,000 m²
Voraussichtliche Abrechnungsmenge: 0,000

**2.05.190 Fußbodenaufbau**
Nach vollständiger Durchtrocknung der Abdichtungslage Auflegen einer bitumenverträglichen Gleitfolie als Schutz-und Trennlage. Anschließend kann weiterer Aufbau erfolgen

Verbrauch:
PE-Folie:  2,1 m²/m²
Menge: 0,000 m²
Voraussichtliche Abrechnungsmenge: 0,000

#### 2.06 ÖKOPLAST PS 90B Teil 6

**2.06.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
IMBERAL® Aquarol 10D
INTRASIT® 1KFlex 54Z
IMBERAL®  VE 89V
INTRASIT® DS1 54Z
INTRASIT® DS2 54Z
INTRASIT® Poly-C1 54Z
INTRASIT® Poly-C2 54Z
INTRASIT® SM 54Z
INTRASIT® FSM 55Z
IMBERAL® FAB 89ZH
IMBERAL® Multidrain 89V
IMBERAL® AS Multidrain 89V
IMBERAL® RSB 55Z
INTRASIT® RZ1 55HSP
Menge: 0,000
Voraussichtliche Abrechnungsmenge: 0,000

**2.06.020 Vorbereiten des Untergrundes**
Entfernen von Staub, Schmutz, Mörtelresten, Graten, Sinterschichten u.a. haftungsvermindernden Teilen von der Bodenplattenoberfläche
Menge: 0,000 m²
Voraussichtliche Abrechnungsmenge: 0,000

**2.06.030 Bewegungsfugen im Boden**
*** Bedarfsposition ohne GB
Bei zu erwartendem aufstauenden Sickerwasser sind Bewegungsfugen in der Bodenfläche zu vermeiden. Sollten hier Fugen angeordnet werden, so ist dies eine Sonderbauweise. Die erforderliche Abdichtungsmaßnahme muss objektspezifisch geplant und ausgeführt werden
Menge: 0,000 lfdm
Voraussichtliche Abrechnungsmenge: 0,000

**2.06.040 Grundierung der Bodenfläche**
®Zur Staubbindung, Verfestigung, und Haftvermittlung Auftragen der patentierten, wässrigen Grundierung IMBERAL  Aquarol 10D im Streich-, Roll- oder Spritzverfahren

Verbrauch:
IMBERAL® Aquarol 10D:  0,15-0,25 kg/m²
Menge: 0,000 m²
Voraussichtliche Abrechnungsmenge: 0,000

**2.06.050 Kratzspachtelung der Bodenfläche**
Dünnschichtiger Auftrag zum Verschließen von Poren

Verbrauch:
ÖKOPLAST® PS 90B:  1 l/m²
Menge: 0,000 m²
Voraussichtliche Abrechnungsmenge: 0,000

**2.06.060 Abdichtung der Bodenfläche**
Aufbringen der Abdichtungsmasse im Spachtel- oder Spritzverfahren (hahne PP 99). Der Auftrag muss 2-lagig erfolgen. In die erste Lage wird vollflächig eine Verstärkungseinlage eingearbeitet

Mindestverbrauch gem. DIN 18195 Teil 6:
ÖKOPLAST® PS 90B:  4,5 kg/m²
entspricht 4 mm Trockenschichtdicke
IMBERAL®  VE 89V:  1,05 m²/m²
Menge: 0,000 m²
Voraussichtliche Abrechnungsmenge: 0,000

**2.06.070 Schutzestrich Boden**
Nach vollständiger Durchtrocknung der Abdichtung Verlegung einer doppellagigen PE-Folie als Schutz- und Trennschicht. Anschließend Aufbringen eines Schutzestrichs

Verbrauch:
PE-Folie:  2,1 m²/m²
Menge: 0,000 m²
Voraussichtliche Abrechnungsmenge: 0,000

**2.06.080 Abdichtung des Spritzwasserbereichs**
*** Bedarfsposition ohne GB
Spritzwasserbereich mit starren oder flexiblen Dichtungsschlämmen abdichten sofern ein Putzsockel vorgesehen ist. Der Schlämmaufrag erfolgt von mind. 30 cm oberhalb GOK, bis ca. 20 cm unterhalb GOK

Verbrauch:
Mineralische Dichtungsschlämme
INTRASIT® DS2 54Z:  4 kg/m²

Flexible Dichtungsschlämmen
INTRASIT® Poly-C1 54Z, INTRASIT®  Poly-C2 54Z,
INTRASIT 1KFlex 54Z:® ca. 3,5 kg/m²

Sulfatbeständige Dichtungsschlämme
INTRASIT® DS1 54Z:  3 kg/m²

Reaktivabdichtung
IMBERAL® RSB 55Z:  3,2 kg/m²
Menge: 0,000 m²
Voraussichtliche Abrechnungsmenge: 0,000

**2.06.090 Vorbereiten des Untergrundes**
Entfernen von Staub, Schmutz, Mörtelresten, Sinterschichten u.a. haftungsvermindernden Teilen von Wandflächen, Fundamentoberflächen und vorderkanten. Offene Fugen und Ausbrüche > 5 mm mit Sperrmörtel schließen. Fasen aller Außenecken und kanten

Verbrauch:
INTRASIT SM 54Z:® 2 kg/l Hohlraum
INTRASIT® RZ1 55HSP:  1,75 kg/l Hohlraum
Menge: 0,000 kg
Voraussichtliche Abrechnungsmenge: 0,000

**2.06.100 Grundierung der Wandfläche**
®Zur Staubbindung, Verfestigung, und Haftvermittlung Auftragen der patentierten, wässrigen Grundierung IMBERAL  Aquarol 10D im Streich-, Roll- oder Spritzverfahren

Verbrauch:
IMBERAL® Aquarol 10D:  0,15-0,25 kg/m²
Menge: 0,000 m²
Voraussichtliche Abrechnungsmenge: 0,000

**2.06.110 Hohlkehle**
Anlegen von Hohlkehlen in allen Innenecken mit INTRASIT SM 54Z oder® INTRASIT®  RZ1 55HSP. Eine Flankenlänge von etwa 2 cm ist ausreichend.
Alternativ können die Hohlkehlen mit 2-komp. standfesten hahne-Bitumen-Dickbeschichtungen ausgeführt werden

Verbrauch:
INTRASIT FSM 55Z:® 2 kg/lfd.M.
INTRASIT RZ1 55HSP:® 1,75 kg/lfd.M.
Menge: 0,000 lfdm
Voraussichtliche Abrechnungsmenge: 0,000

**2.06.120 Kratz- und Füllspachtelung**
Dünnschichtiger Auftrag zum Verschließen von Poren (Beton) bzw. Egalisierung profilierter Untergründe. Die Vertiefungen müssen < 5 mm sein

Verbrauch:
ÖKOPLAST® PS 90B:  1 l/m² bei Betonflächen
ÖKOPLAST® PS 90B:  1-3 l/m² bei Mauerwerk
Menge: 0,000 m²
Voraussichtliche Abrechnungsmenge: 0,000

**2.06.130 Einbinden von Durchdringungen**
*** Bedarfsposition ohne GB
Rohre hohlkehlenartig mit Gewebestreifen eindichten. Einklemmfolien und Tellerrandanschlüsse ebenfalls mit Gewebe verstärken und eindichten.
Durchdringungen wie oben beschrieben dürfen nur im Bereich Bodenfeuchtigkeit ausgeführt werden. Rohr- und/oder Kabeldurchführungen im Bereich aufstauendes Sickerwasser müssen mit Hilfe von Los-/Festflanschkonstruktionen ausgebildet werden. Z.B Rohrdurchführungen der Firma Krasemann GmbH & Co.KG, Max-Planck-Straße 2, 46414 Rhede
Menge: 0,000 Stck
Voraussichtliche Abrechnungsmenge: 0,000

**2.06.140 Bewegungsfugen im Wandbereich**
*** Bedarfsposition ohne GB
Das Fugenband wird an der Wand fixiert und die Polyestervlieseinlage mit ÖKOPLAST® PS 90B auf der Wand verklebt und später in die Flächenabdichtung eingebunden. Das Band sollte die Fuge schlaufenförmig überdecken, so das Bewegungen oder Setzungen des Untergrundes nicht auf die Abdichtungslage übertragen werden

Verbrauch:
ÖKOPLAST® PS 90B:  1 l/lfd.M.
IMBERAL FAB 89ZH:® 1 m/lfd.M
Menge: 0,000 lfdm
Voraussichtliche Abrechnungsmenge: 0,000

**2.06.150 Abdichtung der Wandfläche**
Aufbringen der Abdichtungsmasse im Spachtel- oder Spritzverfahren (hahne PP 99). Der Auftrag muss 2-lagig erfolgen. In die erste Lage wird vollflächig eine Verstärkungseinlage eingearbeitet

Mindestverbrauch gem. DIN 18195 Teil 6:
ÖKOPLAST® PS 90B:  4,5 l/m²
entspricht 4 mm Trockenschichtdicke
IMBERAL®  VE 89V:  1,05 m²/m²
Menge: 0,000 m²
Voraussichtliche Abrechnungsmenge: 0,000

**2.06.160 Schutz und Dränschicht Wand**
Schutzschicht nach vollständiger Durchtrocknung der Flächenabdichtung aus einer mit Gleitvlies versehenen Noppenbahn aus Polystyrol vorschriftsmäßig anbringen

Verbrauch:
IMBERAL Multidrain 89V:® 1,05 m²/m²
IMBERAL AS Multidrain 89V:® 1 m/lfd.M.
Menge: 0,000 m²
Voraussichtliche Abrechnungsmenge: 0,000

**2.06.170 Perimeterdämmung Wand**
*** Grundposition ZZ 0.0
Alternativ können Perimeterdämmplatten die keine punk-tuelle Belastung auf die Abdichtung ausüben mit 2-komp. standfester Hahne-Bitumen-Dickbeschichtung auf die vollständig abgetrocknete Abdichtungsschicht verklebt werden. Im Hohlkehlenbereich muss ein Anschrägen der Platten erfolgen. Eine mechanische Beanspruchung der Hohlkehle z.B. durch Schubspannungen ist auszu-schließen

Verbrauch:
ÖKOPLAST® PS 90B:  2-4 l
Menge: 0,000
Voraussichtliche Abrechnungsmenge: 0,000

USt %: 19,00
